# A060, Decke-Binder, Prüm-Bitburg, FR Wittl.
Angebotsaufforderung (GAEB DA XML 3.2, DA83)
Projekt: A-13062-00
Währung: EUR
Vergabeart: Öffentliche Ausschreibung
Eröffnung: 18.05.2026 12:00:00
Ende der Zuschlagsfrist: 17.06.2026
Ausführungsende: 31.10.2026
Auftraggeber: Autobahn GmbH des Bundes, Niederlassung West (Montabaur), Autobahn GmbH-NL West, Bahnhofsplatz 1-3, 56410 Montabaur, Bahnhofsplatz 1-3, 56410 Montabaur; DV-Nummer: 264-26-2006; Vergabenummer: 264-26-2006
Erstellt mit: GXML Toolbox V3.3 R20230829, iTWO_64 V25.0.650, 22.04.2026

## 264-26-2006 A60, Erh. Decke-Binder, Prüm-Bitburg, FR Wittlich
Datum: 22.04.2026
WaGr: 99_99_01

### Abschnitt 00 Einrichtungen, Hilfsleistungen

#### Unterabschnitt 00.00 Baustelleneinrichtung

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Abschnitt 01 Baubüro

#### Unterabschnitt 01.00 Baubüro für AG auf- und abbbauen

**01.00.0001 Baubüro für AG auf- und abbauen Fläche 25 m2*Bespr.zi,Teeküche Stahlschrank Obod.abheb.,Aufw.*Zuf+Platz Wahl AN Platz für 2 PKW**
*** Pauschalposition
StL-Nr. 1910132224109111
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Zusätzliches Besprechungszimmer, ca. 30 m2 mit 5 Ti-
schen (0,80 x 1,60 m) und 12 Stühlen sowie Teeküche,
bestehend aus Kochgelegenheit, Kühlschrank und Spüle,
einrichten
Aktenschrank aus Stahlblech, Breite mind. 0,80 m, Höhe
mind. 1,80 m, mit hitzedämmender Auskleidung, Feuerfestigkeitsklasse F 30.
Telefonanlage 'Internetanschluss WLAN, Ausstattung Baubüro mit tragbarem Feuerlöscher nach DIN EN 3, Brandklasse A&B, LE6, kleiner Verbandskasten nach DIN 13157. Seperater Toilettencontainer ( kein "Dixi"'

Vorhandenen Oberboden für die benötigten Flächen abheben und seitlich lagern, Aufwuchs beseitigen.
Zufahrt und Platzbefestigung nach Wahl des AN ausführen.
Einstellplatz für 2 PKW.
Menge: 1,000 Psch
Leistungsbereichkatalog: 101

**01.00.0002 Baubüro für AG vorhalten**
StL-Nr. 19101327
Baubüro für den AG mit allen Einrichtungen vor- und
unterhalten. Ver- und Entsorgung sicherstellen. Baubüro
heizen. 2 mal wöchentlich reinigen. Zufahrt und befestigte Plätze unterhalten. Teilzeiten nach Tagen werden
zu 1/30 des Einheitspreises vergütet.
Menge: 5,000 Mt
Leistungsbereichkatalog: 101

### Abschnitt 02 Nebenarbeiten

*Hinweis: Hinweis zur OZ Mittelsreifenüberfahrten und NHB*
Hinweis zur OZ Mittelstreifenüberfahrten (MÜF) und Nothaltebucht (NHB). Arbeiten an MÜF und NHB in gesonderter Bauphase vor Beginn und nach Abschluss der
Hauptarbeiten. Vorbereitung für Verkehrsführung und Überleitung.

#### Unterabschnitt 02.00 Mittelstreifenüberfahrten

*Hinweis: Es handelt sich hier um 3*
Es handelt sich hier um 3 Mittelstreifenüberfahrten

**02.00.0001 Erschwernis durch Einbauten.**
Erschwernis durch Einbauten.
Bei allen Abeten unter dem Titel "Mittelstreifenüberfahrten".
Einbauten = Schächte und Bodenhülsen
Menge: 154,000 St

**02.00.0002 Erschwernis durch Einfassungen.**
Erschwernis durch Einfassungen.
Bei allen Arbeiten unter dem Titel "Mittelstreifenüberfahrten".
Einfassung = Bestandsfahrbahn / Monolitische Rinne/ Bordanlagen.
Menge: 810,000 m

**02.00.0003 Asphaltbefestigung trennen Anbauber. längs*schneiden Dicke ü. 6-12 cm**
StL-Nr. 231130381103
Asphaltbefestigung geradlinig trennen.
im Anbaubereich längs zur Fahrbahnachse
Trennen durch Schneiden.
Dicke der Asphaltbefestigung über 6 bis 12 cm.
Menge: 270,000 m
Leistungsbereichkatalog: 113

**02.00.0004 Asphaltbefestigung trennen*schneiden Dicke ü. 24-30 cm**
StL-Nr. 231130389106
Asphaltbefestigung geradlinig trennen.
Bereich 'Mittelstreiefnüberfahrten längs zur Fahrbahnachse'

Trennen durch Schneiden.
Dicke der Asphaltbefestigung über 24 bis 30 cm.
Menge: 540,000 m
Leistungsbereichkatalog: 113

**02.00.0005 Asphalt fräsen ADS*Asphaltbeton*Tiefe ü.2,5-4,5cm*Fräsasph. verw. Unebenheit 4 mm**
StL-Nr. 2311300512309011
Asphalt fräsen und Fräsgut aufnehmen. Anschlusskante
geradlinig auf Frästiefe herstellen. Der Schnittlinienabstand darf maximal 15 mm betragen.
Asphaltdeckschicht.
Asphaltdeckschicht = Asphaltbeton.
Frästiefe über 2,5 bis 4,5 cm.
Fläche 'Mittelstreifenüberfahrt'

Fräsasphalt nach Wahl des AN verwerten.
Unebenheiten der gefrästen Fläche höchstens 4 mm innerhalb einer 4,00 m langen Messstrecke in Längs- und
Querrichtung.
Menge: 540,000 m2
Leistungsbereichkatalog: 113

**02.00.0006 Asphalt fräsen ATS*Tiefe ü.10-12 cm*Fräsasph. verw. Unebenheit 4 mm**
StL-Nr. 2311300530709011
Asphalt fräsen und Fräsgut aufnehmen. Anschlusskante
geradlinig auf Frästiefe herstellen. Der Schnittlinienabstand darf maximal 15 mm betragen.
Asphalttragschicht.
Frästiefe über 10 bis 12 cm.
Fläche 'Mittelstreifenüberfahrten'

Fräsasphalt nach Wahl des AN verwerten.
Unebenheiten der gefrästen Fläche höchstens 4 mm innerhalb einer 4,00 m langen Messstrecke in Längs- und
Querrichtung.
Menge: 540,000 m2
Leistungsbereichkatalog: 113

**02.00.0007 Asphaltbefestigung aufnehmen*mit SoB Dicke ü. 12-18 cm*Tiefe ü. 45-60 cm Aufbr. Verw.**
StL-Nr. 2311303391040503
Asphaltbefestigung aufbrechen und aufnehmen. Abrechnung
erfolgt nach Abtragsprofilen.
Fläche 'vorh. Mittelstreifenüberfahrten und Fahrbahnrand'

Einschließlich Unterlage = Schicht ohne Bindemittel.
Dicke der Asphaltbefestigung über 12 bis 18 cm.
Gesamtaufbruchtiefe über 45 bis 60 cm.
Aufbruchgut nach Wahl des AN verwerten.
Menge: 50,000 m3
Leistungsbereichkatalog: 113

**02.00.0008 Zusatzeinrichtung abbauen.**
StL-Nr. 2112906299
Zusatzeinrichtung des Fahrzeug-Rückhaltesystems
abbauen.
Zusatzeinrichtung 'Bodenhülsen in alten Mittelstreifenüberfahrten, umgebende Fläche aus Asphalt,'

Zusatzeinrichtung 'nach Wahl des AN verwerten. Dicke
Asphalt bis 24cm'
Menge: 140,000 St
Leistungsbereichkatalog: 129

**02.00.0009 Schachtteil ausbauen*Schacht sichern Ausbau verwerten**
StL-Nr. 241104099101
Freigelegtes Schachtteil ausbauen. Aufbruch von Straßenbefestigung wird gesondert vergütet.
Teil 'Abdeckung beliebiger Bauart, lichte Weite bis
1,00m.'

Schachtöffnung durch geeignete Abdeckung sichern. Verfüllen des Schachtes wird gesondert vergütet.
Sämtliche Ausbaustoffe nach Wahl des AN verwerten.
Menge: 14,000 St
Leistungsbereichkatalog: 110

**02.00.0010 Schachtteil ausbauen Auflagering*Schacht sichern Ausbau verwerten**
StL-Nr. 241104092101
Freigelegtes Schachtteil ausbauen. Aufbruch von Straßenbefestigung wird gesondert vergütet.
Teil = Auflagering.
Schachtöffnung durch geeignete Abdeckung sichern. Verfüllen des Schachtes wird gesondert vergütet.
Sämtliche Ausbaustoffe nach Wahl des AN verwerten.
Menge: 14,000 St
Leistungsbereichkatalog: 110

**02.00.0011 Bauliche Anlage abbrechen*Beton+Stahlbeton*ges. Abbr. verw.**
StL-Nr. 24106053960091
Bauliche Anlage abbrechen. Anlage nach Unterlagen des
AG. Abrechnung nach Volumen des umbauten Raumes
der abzubrechenden Anlage.
Anlage 'Schachtumrandung'

Anlage aus Beton und Stahlbeton.
Bauliche Anlage freilegen. Verfüllen 'mit Asphalttragsch
icht bis 4cm unter Asphaltoberkante'

Gesamtes Abbruchgut nach Wahl des AN verwerten.
Menge: 5,000 m3
Leistungsbereichkatalog: 106

**02.00.0012 Bauliche Anlage abbrechen*Stahlbeton Abbruch bis 1 m*Anl.freil./Bst.AN ges. Abbr. verw.**
Bauliche Anlage abbrechen. Anlage nach Unterlagen des
AG. Abrechnung nach Volumen des umbauten Raumes
der abzubrechenden Anlage.
Anlage: Monolithische Beton-Bordrinnenanlage (mittels Gleitschalungsfertiger hergestellt)
Kanalanschlüsse der vorh. Straßenabläufe (14Stck) für den späteren Anschluss der Schlitzrinne sichern. Die Kosten sind hier mit einzurechnen.
Anlage aus Stahlbeton.
Abbruch bis 1,00 m unter Geländeoberfläche.
Bauliche Anlage für abbruch freilegen.
Gesamtes Abbruchgut nach Wahl des AN verwerten.
Menge: 55,000 m3
Leistungsbereichkatalog: 106

**02.00.0013 Straßenablauf ausbauen Betonfertigteile*Tiefe bis 1,25 m*Ausbau verwerten**
Straßenablauf einschließlich Aufsatz innerhalb Monolithische Beton-Bordrinnenanlage ausbauen. An-
schlussleitungen (DN bis 250) ca. 1,0m zurückbauen incl. Erdarbeiten. Rest Anschlussleitung für späteren Anschluss der Schlitzrinne sichern und soweit erforderlich abdichten.
Monolithische Beton-Bordrinnenanlage mittels Gleitschalungsfertiger hergestellt
Alle Kosten sind hier mit einzurechnen.
Straßenablauf aus Betonfertigteilen, vollständig ausbauen.
Ausbautiefe ab OK Aufsatz bis 1,25 m.

Sämtliche Ausbaustoffe verwerten nach Wahl des AN.
Menge: 15,000 St
Leistungsbereichkatalog: 110

**02.00.0014 Schachtteil ausbauen Schachthals*Schacht sichern Ausbau verwerten**
StL-Nr. 241104093101
Freigelegtes Schachtteil ausbauen. Aufbruch von Straßenbefestigung wird gesondert vergütet.
Teil = Schachthals.
Schachtöffnung durch geeignete Abdeckung sichern. Verfüllen des Schachtes wird gesondert vergütet.
Sämtliche Ausbaustoffe nach Wahl des AN verwerten.
Menge: 3,000 St
Leistungsbereichkatalog: 110

**02.00.0015 Bauliche Anlage abbrechen*Stahlbeton ohne Sprengen*Anl.freil./Bst.AN ges. Abbr. verw.**
StL-Nr. 24106053931021
Bauliche Anlage abbrechen. Anlage nach Unterlagen des
AG. Abrechnung nach Volumen des umbauten Raumes
der abzubrechenden Anlage.
Anlage 'Beton'

Anlage aus Stahlbeton.
Ohne Sprengen.
Bauliche Anlage freilegen. Baugrube nach Abbruch mit
mit Baustoff nach Unterlagen des AG verfüllen und verdichten. Baustoff liefern. Einbaudokumentation nach
Unterlagen des AG übergeben.
Gesamtes Abbruchgut nach Wahl des AN verwerten.
Menge: 5,000 m3
Leistungsbereichkatalog: 106

**02.00.0016 Schicht ohne Bindemittel aufnehmen STS*Dicke n.Unterl.AG*Bstoff. Verw. AN Abrechng. Abtrag**
StL-Nr. 24112010419041
Schicht ohne Bindemittel aufnehmen
Schicht aus Baustoffgemisch für Schottertragschichten.
Dicke nach Unterlagen des AG.
Fläche 'Bestand Mittelstreifenüberfahrt bei km 29,5'

Baustoffgemisch nach Wahl des AN verwerten. Baustoffgemisch nach Unterlagen des AG.
Abrechnung nach Abtragsprofilen.
Menge: 85,000 m3
Leistungsbereichkatalog: 112

**02.00.0017 Strauchbestand im Mittelstr. roden Breite über 3-5 m*Höhe bis 2 m verdicht/Boden AG*Wst.Verw.AN S.Abr.Verw. AN**
StL-Nr. 24106013313101
Strauchbestand jeder Art im Mittelstreifen roden. Ab-
rechnung nach Länge des unbefestigten Mittelstreifens.
Breite über 3,00 bis 5,00 m.
Mittlere Höhe bis 2,00 m.
Wurzellöcher unterhalb des Planums mit geeignetem Boden
verfüllen, Boden verdichten. Boden aus Abtragsbereichen
profilgerecht lösen.
Wurzelstöcke nach Wahl des AN verwerten.
Schlagabraum nach Wahl des AN verwerten.
Menge: 250,000 m
Leistungsbereichkatalog: 106

**02.00.0018 Oberboden abtragen*Abtrag ü. 10-30cm Oberb.Verw. AN*Abrechnung Abtrag**
StL-Nr. 24106120902101
Oberboden ggf. einschließlich Vegetationsdecke abtragen. Homogenbereiche nach Unterlagen des AG.
Homogenbereich 'Oberboden Mittelstreifen'

Dicke des Abtrages über 10 bis 30 cm.
Oberboden nach Wahl des AN verwerten.
Abrechnung nach Abtragsprofilen.
Menge: 110,000 m3
Leistungsbereichkatalog: 106

**02.00.0019 Boden bzw. Fels lös. u. wiederverw. Boden i. Zw.verd.*Planum nicht ges. Abrechng. Auftrag**
Boden bzw. Fels aus Abtragsbereichen profilgerecht
lösen und profilgerecht wieder einbauen, einschließlich erforderlicher Zwischenlagerung auf Flächen nach Wahl des
AN. Beschreibung der Homogenbereiche nach Unterlagen des AG.
Fläche: Mittelstreifen neu herstellen und nach abschluss der Hauptarbeiten wieder zurückbauen.
Das Herstellen des Planums wird nicht gesondert
vergütet.
Abrechnung nach Abtragsprofilen.
Menge: 440,000 m3
Leistungsbereichkatalog: 106

**02.00.0020 Unterlage profilieren*EV2 mind.45 Unebenh. max.2 cm**
StL-Nr. 241120209101
Unterlage für Schicht ohne Bindemittel auf Sollhöhe
nach Unterlagen des AG profilieren und verdichten.
Liefern von Baustoff bzw. Entfernen von überschüssigem Baustoff wird gesondert vergütet.
Unterlage 'Mittelstreifen, natürl. Boden'

Verformungsmodul der profilierten Unterlage mindestens 45 MPa.
Unebenheit innerhalb einer 4,00 m langen Messstrecke
höchstens 2 cm in Längs- und Querrichtung.
Menge: 1080,000 m2
Leistungsbereichkatalog: 112

**02.00.0021 Straßenablaufbucht abbrechen.**
Straßenablaufbucht abbrechen.
Trapetzförmig = Länge der Bucht ca. 8,0 m
Breite der Buchten ca. 0,5 m
Vorhandene Betonfläche und Gussasphaltdeckschicht
einschließlich Fugenverguss aufbrechen und aufnehmen.
Dicke Gussasphalt: ca.bis 4cm
Dicke Beton: ca. bis 25cm
Bordstein 'Flachbordstein aus Beton, ca. 10/20 bis
20/20 cm.'

Fundament aus Beton, über 10 bis 20 cm dick, und
Rückenstütze aus Beton aufbrechen.
Sämtliche Steine und übriges Aufbruchgut nach Wahl des
AN verwerten.
Ausbauen und Aufnehmen der vorhandenen Straßenabläufe werden gesondert vergütet.
Ablauf. (siehe sonstige Anlagen)
Erforderliche Erdarbeiten durchführen, überschüssigen Aushub der Verwertung zuführen.
Sämtliche Ausbaustoffe verwerten nach Wahl des AN.
Sämtliche Stoffe in Eigentum des AN übernehmen und
entsorgen oder der Wiederverwertung zuführen.
Menge: 5,000 St

**02.00.0022 Aufsatz f. Straßenablauf ausbauen*Ablauf sichern alles verwerten**
StL-Nr. 241105099101
Aufsatz für Straßenablauf freilegen und ausbauen.
Umgebende Fläche 'Beton,Asphalt und Bordanlage'

Ablauföffnung durch geeignete Abdeckung sichern.
Sämtliche Ausbaustoffe nach Wahl des AN verwerten.
Menge: 5,000 St
Leistungsbereichkatalog: 110

**02.00.0023 Straßenablaufteil ausbauen Schaft (5d)**
Straßenablaufteil ausbauen.
Ausbauteil = Schaft (5d) bis 30cm
Aufbruch und Erdarbeiten ausführen.
Sämtliche Ausbaustoffe verwerten nach Wahl des AN.
Menge: 5,000 St
Leistungsbereichkatalog: 110

**02.00.0024 Straßenablaufteil ausbauen Bodenteil**
Straßenablaufteil ausbauen.
Ausbauteil = Schaft (5d)
Aufbruch und Erdarbeiten tiefe ausführen.
Anschlussleitungen (DN bis 250) ca. 1,0m zurückbauen incl. Erdarbeiten. Rest Anschlussleitung für späteren Anschluss der Schlitzrinne sichern und soweit erforderlich abdichten
Sämtliche Ausbaustoffe verwerten nach Wahl des AN.
Menge: 5,000 St
Leistungsbereichkatalog: 110

**02.00.0025 Bordstein aufnehmen. Flachbord Bet 20*Fund.ü10-20/R-St. alles Verw. AN**
StL-Nr. 23115031350200
Bordstein aufnehmen.
Bordstein = Flachbordstein aus Beton, ca. 10/20 bis
20/20 cm.
Fundament aus Beton, über 10 bis 20 cm dick, und
Rückenstütze aus Beton aufbrechen.
Sämtliche Steine und übriges Aufbruchgut nach Wahl des
AN verwerten.
Menge: 135,000 m
Leistungsbereichkatalog: 115

**02.00.0026 Schlitzrinne einbauen Klasse D 400*AbflußQu. 500 cm2 Betonfertigteile*Aufl.+RSt Herstan**
StL-Nr. 24110549410011
Schlitzrinne einbauen. Formstücke und Anschlussleitungen werden gesondert vergütet.
Klasse D 400.
Abflussquerschnitt mind. 500 cm2.
Rinne aus Betonfertigteilen.
Auflager und Rückenstützen nach Herstellerangaben herstellen.
Menge: 270,000 m
Leistungsbereichkatalog: 110

**02.00.0027 Formstück für Schlitzr. einb.(Zul.) Endstück**
StL-Nr. 2411055119
Formstück für Schlitzrinne einbauen. Vergütet wird der
Mehraufwand gegenüber der durchgehenden Rinne.
Formstück = Endstück.
Abflussrohr 'nach Herstellerangaben'
Menge: 4,000 St
Leistungsbereichkatalog: 110

**02.00.0028 Formstück für Schlitzr. einb.(Zul.)**
StL-Nr. 2411055190
Formstück für Schlitzrinne einbauen. Vergütet wird der
Mehraufwand gegenüber der durchgehenden Rinne.
Formstück 'Wartungs- und Spülkasten, verriegelbar.'
Menge: 20,000 St
Leistungsbereichkatalog: 110

**02.00.0029 Anschluss der Schlitzrinne an**
Anschluss der Schlitzrinne an bestehende Anschlussleitung herstellen.
Länge der Anschlussleitung bis 5,0m.
Entwässerungsleitung aus Kunststoffrohren nach statischen und konstruktiven Erfordernissen herstellen. An-
schluss an Schacht sowie Formstücke werden gesondert
vergütet.
Rohr DN/ID 200 incl. Formstücke ( bis 6 Stck)
Rohr PVC-U.
Rohrverbindung nach Wahl des AN.
Bettung nach DIN EN 1610, Typ 1 herstellen. Boden für
Leitungszone liefern und einbauen.
Fließsohlentiefe bis 1,25 m.
Überdeckungshöhe 0,50 bis 1,00 m.
Ringsteifigkeit SN 16 nach DIN EN ISO 9969.
Menge: 20,000 m

**02.00.0030 Hohlräume zwischen Schlitzrinne und**
Hohlräume zwischen Schlitzrinne und Fahrbahn mit Kanal-Füllmasse F5 verfüllen. Fugen der Schlitzrinne mit Mörtel verschließen. Hohlraum zwischen Schlitzrinne und Fahrbahn verfüllen und glattstreichen. Schlitzrinnenoberfläche reinigen.
Menge: 3,000 m3

**02.00.0031 Die Schlitzrinne ist einmal vor der**
*** Pauschalposition
Die Schlitzrinne ist einmal vor der Verkehrsfreigabe, sowie 6 Wochen nach der Verkehrsfreigabe zu reinigen. Das Kehrgut geht in Eigentum des AN über und ist zu entsorgen.Die Verkehrssicherung obliegt dem AN und ist frühzeitig mit der zustandigen Behörden abzustimmen.
Menge: 1,000 Psch

**02.00.0032 Straßenablauf einbauen Boden Form 1a*Schaft Form 5b Aufl. C 8/10,10cm**
Straßenablauf aus Betonfertigteilen einbauen. Fugen mit
Mörtel M20 dichten und glattstreichen. Erdarbeiten werden nicht gesondert vergütet.
Boden Form 1a, Abfluss im Boden.
Auflager aus Beton C 8/10, 10 cm dick, herstellen.
Menge: 2,000 St
Leistungsbereichkatalog: 110

**02.00.0033 Kunststoffrohrleitung herstellen Rohr DN 200*PVC-U-Rohr Verb. Wahl AN*Bettung Typ 1 Tiefe bis 1,25 m*Überdeckg.0,5-1 m Ringst. SN 8**
StL-Nr. 2411033413111120
Entwässerungsleitung aus Kunststoffrohren nach statischen und konstruktiven Erfordernissen herstellen. An-
schluss an Schacht sowie Formstücke werden gesondert
vergütet.
Rohr DN/ID 200.
Rohr PVC-U.
Rohrverbindung nach Wahl des AN.
Bettung nach DIN EN 1610, Typ 1 herstellen. Boden für
Leitungszone liefern und einbauen.
Fließsohlentiefe bis 1,25 m.
Überdeckungshöhe 0,50 bis 1,00 m.
Ringsteifigkeit SN 8 nach DIN EN ISO 9969.
Menge: 2,000 m
Leistungsbereichkatalog: 110

**02.00.0034 Formstück einbauen (Zul.) Bogen DN 200*Kunststoff-Rohr Rohr DN 200**
StL-Nr. 24110369090404
Formstück in Rohrleitung einbauen. Vergütet wird der
Mehraufwand für den Einbau des Formstückes gegenüber
der bis zur Innenfläche der Sammelrohrleitung durchgemessenen Rohrleitung.
Formstück = Bogen DN/ID 200.
Rohr aus Kunststoff.
Durchgangsrohr DN/ID 200.
Menge: 6,000 St
Leistungsbereichkatalog: 110

**02.00.0035 Straßenablauf einbauen Schaft Form 5b*Aufl. C 8/10,10cm**
Straßenablauf aus Betonfertigteilen einbauen. Fugen mit
Mörtel M20 dichten und glattstreichen. Erdarbeiten werdennicht gesondert vergütet.
Schaft Form 5b (295 mm hoch).
Menge: 2,000 St
Leistungsbereichkatalog: 110

**02.00.0036 Straßenablauf einbauen Aufl-Ring 10a*Aufl. C 8/10,10cm**
Straßenablauf aus Betonfertigteilen einbauen. Fugen mit
Mörtel M20 dichten und glattstreichen. Erdarbeiten werden nicht gesondert vergütet.
Auflagering Form 10a (für quadratische Aufsätze).
Menge: 2,000 St
Leistungsbereichkatalog: 110

**02.00.0037 Aufsatz f. Straßenablauf aufsetzen 500x500, D, Begu*Aufsatz lastentk. Scharnier Sicher.*dämpf.Einlage*Höhe planmäßig WW-Mörtel**
StL-Nr. 2411052301121912
Aufsatz für Straßenablauf aufsetzen.
Klasse D 400, Ausführung nach DIN 19 583, 500x500, mit
Rahmen aus Gusseisen mit Beton.
Aufsatz lastentkoppelt aufsetzen. Auflager herstellen.
Aufsatz mit Scharnier und Sicherheitsverschluss.
Dämpfende Einlage.
Eimer 'nach Herstellerangaben bzw. gewähltem Produkt'

Aufsatz auf planmäßige Höhe setzen.
Fuge zwischen Fertigteilen mit Mörtel WW-
Schachtkopfmörtel nach DIN 19573 herstellen, Fugen
glattstreichen.
Menge: 2,000 St
Leistungsbereichkatalog: 110

**02.00.0038 Fertigteil für Schacht einbauen SH 1000x625/600*Gleitringdichtung**
StL-Nr. 241104400501
Fertigteil für Schacht einbauen.
Schachthals 1000 x 625, Bauhöhe 600 mm.
Fugendichtung mit Gleitringdichtung aus Elastomeren und
Lastübertragungsring.
Menge: 14,000 St
Leistungsbereichkatalog: 110

**02.00.0039 Betonauflagering einbauen Rg.,verschiebsich WW-Mörtel**
StL-Nr. 241104451903
Betonauflagering, lichter DU 625 mm, einbauen. Fugen
glattstreichen.
Auflagering verschiebesicher.
Ringhöhe 'nach Erfordernis 60,80 oder 100mm'

Fuge zwischen Fertigteilen mit Mörtel WW-
Schachtkopfmörtel nach DIN 19573, vollflächig herstellen, Fugen glattstreichen.
Menge: 14,000 St
Leistungsbereichkatalog: 110

**02.00.0040 Schachtabdeckung aufsetzen DIN19584,einwalzb*m. Schmutzfänger Deckel/Einlage*planmäßige Höhe Mörtel M20**
StL-Nr. 24110454731101
Schachtabdeckung, mit lichter Weite mindestens 610 mm
und rundem Rahmen, aufsetzen.
Klasse D 400, Ausführung nach DIN 19584, mit Rahmen aus
duktilem Gusseisen, einwalzbar, inkl. Adapterring.
Ausführung = mit Schmutzfänger.
Deckel mit dämpfender Einlage.
Schachtabdeckung auf planmäßige Höhe setzen.
Fuge zwischen Fertigteilen mit Mörtel M20 vollflächig
unter Verwendung von mindestens drei Distanzstücken
entsprechender Festigkeit herstellen, Fugen glattstreichen.
Menge: 14,000 St
Leistungsbereichkatalog: 110

**02.00.0041 Schachtabdeckung auf Höhe setzen Mörtel M20**
StL-Nr. 2411046001
Schachtabdeckung, lose aufgelegt, entsprechend Bauablauf Zug um Zug auf planmäßige Höhe setzen.
Fuge zwischen Fertigteilen mit Mörtel M20 vollflächig
unter Verwendung von mindestens drei Distanzstücken
entsprechender Festigkeit herstellen, Fugen glattstreichen.
Menge: 14,000 St
Leistungsbereichkatalog: 110

**02.00.0042 Tragschicht m. hydr. Bindem. aufn. Zwickel/Streifen*HGT Tiefe bis 15cm*Ausb. Verw. zuf.**
StL-Nr. 23114030221001
Tragschicht mit hydraulischem Bindemittel aufnehmen.
Fläche = Zwickel und Streifen.
Hydraulisch gebundene Tragschicht.
Ausbautiefe bis 15 cm.
Ausbaustoffe nach Wahl des AN verwerten.
Angaben zu den umweltrelevanten Merkmalen nach Unterlagen des AG.
Menge: 30,000 m2
Leistungsbereichkatalog: 114

**02.00.0043 Frostschutzschicht herstellen Bk100 b.1,0 o.F.*0/45 URA+Einbaudoku*Abrechng. Auftrag**
StL-Nr. 2411221020061991
Frostschutzschicht herstellen.
In Verkehrsflächen der Belastungsklassen Bk100 bis
Bk1,0, ohne Fertiger bei schwieriger Profilgestaltung oder bei zahlreichen Einbauten.
Baustoffgemisch 0/45.
Umweltrelevante Anforderungen beim Einsatz von Baustoffgemischen einschließlich Einbaudokumentation nach
Unterlagen des AG. Einbaudokumentation übergeben.
Verdichtungsgrad/Verformungsmodul 'DPr mind. 103 v.H.
und Verformungsmodul EV2 auf der Oberfläche mind. 120
MN/m²'

Einbaudicke 'ca. 45cm'

Abrechnung nach Auftragsprofilen.
Menge: 650,000 m3
Leistungsbereichkatalog: 112

**02.00.0044 Asphalttragsch. aus AC 32 T S herst**
StL-Nr. 23113113999009
Asphalttragschicht aus Asphalttragschichtmischgut
AC 32 T S herstellen. Anlieferung des Asphaltmischguts
in thermoisolierten Transportbehältern.
In Verkehrsflächen 'Mittelstreifenüberfahrt'

Einbau 'in Anpassung an die bestehenden Asphaltbereiche, Stärke ca. 10cm'

Bindemittel 'Resultierendes Bindemittel 30/45 mit
viskositätsverändernden Zusätzen oder
viskositätsverändertes Bindemittel 30/45 VL'

Einbau 'mit Straßenfertiger mit Absaugeinrichtung'
Menge: 430,000 t
Leistungsbereichkatalog: 113

**02.00.0045 Asphaltdecksch. aus AC 11 D S herst**
StL-Nr. 2311332399999900
Asphaltdeckschicht aus Asphaltbeton für Asphaltdeckschichten AC 11 D S herstellen. Anlieferung des
Asphaltmischguts in thermoisolierten
Transportbehältern.
In Verkehrsflächen 'der BK 10 - Mittelstreifenüberfahrte
n -'

Einbau 'in Anpassung an die bestehenden
Asphaltbereiche, Stärke ca. 4,0cm'

Bindemittel 'Resultierendes Bindemittel: Bitumen
25/55-55 A mit viskositätsverändernden Zusätzen oder
viskositätsverändertes Bindemittel PmB 25/45 VL'

Grobe Gesteinskörnung 'Gesteinskörnung Kategorie SZ 18,
min. Kategorie C 95/1 mit natürlichem
Aufhellungsgestein Quarzit min. 20 M.-%'

Grobe Gesteinskörnung = Kategorie PSV '51'

Fremdfüller 'Kalksteinfüller. Einabau mit
Straßenfertiger mit Absaugeinrichtung'
Menge: 180,000 t
Leistungsbereichkatalog: 113

**02.00.0046 Zulage für Höhenanpassung**
Zulage zu den vorherigen OZ für die höhengleiche Anpassung der neuen Deckschicht der neu hergestellten MÜ-Teilflächen an die bereits vorhandenen BAB-Bereiche
Menge: 540,000 m2

**02.00.0047 Abstumpfungsmaßnahme durchführen bit.LFK 1/3*Menge 1 kg/m2 maschinell**
StL-Nr. 231139523011
Abstumpfungsmaßnahme zur Erhöhung der Anfangsgriffigkeit durch gleichmäßiges Aufbringen und Einwalzen von
Abstreukörnung durchführen. Nicht gebundene Abstreukörnung aufnehmen und nach Wahl des AN verwerten.
Abstreukörnung = leicht bituminierte Lieferkörnung 1/3.
Abstreumenge = 1 kg/m2.
Maschinell abstreuen.
Menge: 1620,000 m2
Leistungsbereichkatalog: 113

**02.00.0048 Bitumenemulsion aufsprühen*Asphalt frisch manuell*C60BP4-S**
StL-Nr. 23113063912199
Bitumenemulsion zur Herstellung des Schichtenverbundes
aufsprühen.
Auf Verkehrsflächen 'Mittelstreifenüberfahrt'

Unterlage = Asphaltbefestigung, frisch.
Ausführung in Teilflächen manuell.
Bindemittel = C60BP4-S.
Bindemittelmenge 'gem. ZTV-Asphalt'

Vor Einbau 'aller bituminösen Schichten'
Menge: 1620,000 m2
Leistungsbereichkatalog: 113

**02.00.0049 Anschluss a. Fuge m. Fugenm. herst. Längs-/Querfuge*Deckschicht Tiefe 40 mm*Breite 10 mm*Fugenmasse N2**
StL-Nr. 2311391231061901
Anschluss als Fuge mit Fugenmasse herstellen.
Längs- und Querfuge.
In der Asphaltdeckschicht ausbilden.
Fugenspalttiefe = 40 mm.
Fugenspaltbreite = 10 mm.
Fugenspalt verfüllen 'bis OK Fahrbahn'

Mit heiß verarbeitbarer Fugenmasse Typ N2, einschließlich zugehörigem und zuvor aufgetragenem Voranstrichmittel.
Menge: 810,000 m
Leistungsbereichkatalog: 113

#### Unterabschnitt 02.01 Nothaltebucht

*Hinweis: Nothaltebucht bei ca. Km 30,800 am*
Nothaltebucht bei ca. Km 30,800 am Mittelstreifen

**02.01.0001 Erschwernis durch Einbauten.**
Erschwernis durch Einbauten.
Bei allen Arbeiten unter dem Titel "Nothaltebucht".
Einbauten = Schächte und Bodenhülsen
Menge: 5,000 St

**02.01.0002 Erschwernis durch Einfassungen.**
Erschwernis durch Einfassungen.
Bei allen Arbeiten unter dem Titel "Nothaltebucht".
Einfassung = Bestandsfahrbahn / Monolitische Rinne/ Bordanlagen.
Menge: 80,000 m

**02.01.0003 Asphaltbefestigung trennen*schneiden Dicke ü. 24-30 cm**
StL-Nr. 231130389106
Asphaltbefestigung geradlinig trennen.
Bereich 'Fahrbahnrand am Mittelstreifen längs zur Fahrbahnachse'

Trennen durch Schneiden.
Dicke der Asphaltbefestigung über 24 bis 30 cm.
Menge: 80,000 m
Leistungsbereichkatalog: 113

**02.01.0004 Schachtteil ausbauen*Schacht sichern Ausbau verwerten**
StL-Nr. 241104099101
Freigelegtes Schachtteil ausbauen. Aufbruch von Straßenbefestigung wird gesondert vergütet.
Teil 'Abdeckung beliebiger Bauart, lichte Weite bis
1,00m.'

Schachtöffnung durch geeignete Abdeckung sichern. Verfüllen des Schachtes wird gesondert vergütet.
Sämtliche Ausbaustoffe nach Wahl des AN verwerten.
Menge: 3,000 St
Leistungsbereichkatalog: 110

**02.01.0005 Schachtteil ausbauen Auflagering*Schacht sichern Ausbau verwerten**
StL-Nr. 241104092101
Freigelegtes Schachtteil ausbauen. Aufbruch von Straßenbefestigung wird gesondert vergütet.
Teil = Auflagering.
Schachtöffnung durch geeignete Abdeckung sichern. Verfüllen des Schachtes wird gesondert vergütet.
Sämtliche Ausbaustoffe nach Wahl des AN verwerten.
Menge: 3,000 St
Leistungsbereichkatalog: 110

**02.01.0006 Bauliche Anlage abbrechen*Beton+Stahlbeton*ges. Abbr. verw.**
StL-Nr. 24106053960091
Bauliche Anlage abbrechen. Anlage nach Unterlagen des
AG. Abrechnung nach Volumen des umbauten Raumes
der abzubrechenden Anlage.
Anlage 'Schachtumrandung'

Anlage aus Beton und Stahlbeton.
Bauliche Anlage freilegen. Verfüllen 'mit Asphalttragsch
icht bis 4cm unter Asphaltoberkante'

Gesamtes Abbruchgut nach Wahl des AN verwerten.
Menge: 1,000 m3
Leistungsbereichkatalog: 106

**02.01.0007 Schachtteil ausbauen Schachthals*Schacht sichern Ausbau verwerten**
StL-Nr. 241104093101
Freigelegtes Schachtteil ausbauen. Aufbruch von Straßenbefestigung wird gesondert vergütet.
Teil = Schachthals.
Schachtöffnung durch geeignete Abdeckung sichern. Verfüllen des Schachtes wird gesondert vergütet.
Sämtliche Ausbaustoffe nach Wahl des AN verwerten.
Menge: 3,000 St
Leistungsbereichkatalog: 110

**02.01.0008 Bauliche Anlage abbrechen*Stahlbeton ohne Sprengen*Anl.freil./Bst.AN ges. Abbr. verw.**
StL-Nr. 24106053931021
Bauliche Anlage abbrechen. Anlage nach Unterlagen des
AG. Abrechnung nach Volumen des umbauten Raumes
der abzubrechenden Anlage.
Anlage 'Beton'

Anlage aus Stahlbeton.
Ohne Sprengen.
Bauliche Anlage freilegen. Baugrube nach Abbruch mit
mit Baustoff nach Unterlagen des AG verfüllen und verdichten. Baustoff liefern. Einbaudokumentation nach
Unterlagen des AG übergeben.
Gesamtes Abbruchgut nach Wahl des AN verwerten.
Menge: 1,000 m3
Leistungsbereichkatalog: 106

**02.01.0009 Strauchbestand im Mittelstr. roden Breite über 3-5 m*Höhe bis 2 m verdicht/Boden AG*Wst.Verw.AN S.Abr.Verw. AN**
StL-Nr. 24106013313101
Strauchbestand jeder Art im Mittelstreifen roden. Ab-
rechnung nach Länge des unbefestigten Mittelstreifens.
Breite über 3,00 bis 5,00 m.
Mittlere Höhe bis 2,00 m.
Wurzellöcher unterhalb des Planums mit geeignetem Boden
verfüllen, Boden verdichten. Boden aus Abtragsbereichen
profilgerecht lösen.
Wurzelstöcke nach Wahl des AN verwerten.
Schlagabraum nach Wahl des AN verwerten.
Menge: 100,000 m
Leistungsbereichkatalog: 106

**02.01.0010 Oberboden abtragen*Abtrag ü. 10-30cm Oberb.Verw. AN*Abrechnung Abtrag**
StL-Nr. 24106120902101
Oberboden ggf. einschließlich Vegetationsdecke abtragen. Homogenbereiche nach Unterlagen des AG.
Homogenbereich 'Oberboden Mittelstreifen'

Dicke des Abtrages über 10 bis 30 cm.
Oberboden nach Wahl des AN verwerten.
Abrechnung nach Abtragsprofilen.
Menge: 64,000 m3
Leistungsbereichkatalog: 106

**02.01.0011 Boden bzw. Fels lös. u. wiederverw. Boden i. Zw.verd.*Planum nicht ges. Abrechng. Auftrag**
Boden bzw. Fels aus Abtragsbereichen profilgerecht
lösen und profilgerecht wieder einbauen, einschließlich erforderlicher Zwischenlagerung auf Flächen nach Wahl des
AN. Beschreibung der Homogenbereiche nach Unterlagen des AG.
Fläche: Mittelstreifen neu herstellen und nach abschluss der Hauptarbeiten wieder zurückbauen.
Das Herstellen des Planums wird nicht gesondert
vergütet.
Abrechnung nach Abtragsprofilen.
Menge: 150,000 m3
Leistungsbereichkatalog: 106

**02.01.0012 Unterlage profilieren*EV2 mind.45 Unebenh. max.2 cm**
StL-Nr. 241120209101
Unterlage für Schicht ohne Bindemittel auf Sollhöhe
nach Unterlagen des AG profilieren und verdichten.
Liefern von Baustoff bzw. Entfernen von überschüssigem Baustoff wird gesondert vergütet.
Unterlage 'Mittelstreifen, natürl. Boden'

Verformungsmodul der profilierten Unterlage mindestens 45 MPa.
Unebenheit innerhalb einer 4,00 m langen Messstrecke
höchstens 2 cm in Längs- und Querrichtung.
Menge: 320,000 m2
Leistungsbereichkatalog: 112

**02.01.0013 Fertigteil für Schacht einbauen SH 1000x625/600*Gleitringdichtung**
StL-Nr. 241104400501
Fertigteil für Schacht einbauen.
Schachthals 1000 x 625, Bauhöhe 600 mm.
Fugendichtung mit Gleitringdichtung aus Elastomeren und
Lastübertragungsring.
Menge: 3,000 St
Leistungsbereichkatalog: 110

**02.01.0014 Betonauflagering einbauen Rg.,verschiebsich WW-Mörtel**
StL-Nr. 241104451903
Betonauflagering, lichter DU 625 mm, einbauen. Fugen
glattstreichen.
Auflagering verschiebesicher.
Ringhöhe 'nach Erfordernis 60,80 oder 100mm'

Fuge zwischen Fertigteilen mit Mörtel WW-
Schachtkopfmörtel nach DIN 19573, vollflächig herstellen, Fugen glattstreichen.
Menge: 3,000 St
Leistungsbereichkatalog: 110

**02.01.0015 Schachtabdeckung aufsetzen DIN19584,einwalzb*m. Schmutzfänger Deckel/Einlage*planmäßige Höhe Mörtel M20**
StL-Nr. 24110454731101
Schachtabdeckung, mit lichter Weite mindestens 610 mm
und rundem Rahmen, aufsetzen.
Klasse D 400, Ausführung nach DIN 19584, mit Rahmen aus
duktilem Gusseisen, einwalzbar, inkl. Adapterring.
Ausführung = mit Schmutzfänger.
Deckel mit dämpfender Einlage.
Schachtabdeckung auf planmäßige Höhe setzen.
Fuge zwischen Fertigteilen mit Mörtel M20 vollflächig
unter Verwendung von mindestens drei Distanzstücken
entsprechender Festigkeit herstellen, Fugen glattstreichen.
Menge: 3,000 St
Leistungsbereichkatalog: 110

**02.01.0016 Schachtabdeckung auf Höhe setzen Mörtel M20**
StL-Nr. 2411046001
Schachtabdeckung, lose aufgelegt, entsprechend Bauablauf Zug um Zug auf planmäßige Höhe setzen.
Fuge zwischen Fertigteilen mit Mörtel M20 vollflächig
unter Verwendung von mindestens drei Distanzstücken
entsprechender Festigkeit herstellen, Fugen glattstreichen.
Menge: 3,000 St
Leistungsbereichkatalog: 110

**02.01.0017 Tragschicht m. hydr. Bindem. aufn. Zwickel/Streifen*HGT Tiefe bis 15cm*Ausb. Verw. zuf.**
StL-Nr. 23114030221001
Tragschicht mit hydraulischem Bindemittel aufnehmen.
Fläche = Zwickel und Streifen.
Hydraulisch gebundene Tragschicht.
Ausbautiefe bis 15 cm.
Ausbaustoffe nach Wahl des AN verwerten.
Angaben zu den umweltrelevanten Merkmalen nach Unterlagen des AG.
Menge: 20,000 m2
Leistungsbereichkatalog: 114

**02.01.0018 Frostschutzschicht herstellen Bk100 b.1,0 o.F.*0/45 URA+Einbaudoku*Abrechng. Auftrag**
StL-Nr. 2411221020061991
Frostschutzschicht herstellen.
In Verkehrsflächen der Belastungsklassen Bk100 bis
Bk1,0, ohne Fertiger bei schwieriger Profilgestaltung oder bei zahlreichen Einbauten.
Baustoffgemisch 0/45.
Umweltrelevante Anforderungen beim Einsatz von Baustoffgemischen einschließlich Einbaudokumentation nach
Unterlagen des AG. Einbaudokumentation übergeben.
Verdichtungsgrad/Verformungsmodul 'DPr mind. 103 v.H.
und Verformungsmodul EV2 auf der Oberfläche mind. 120
MN/m²'

Einbaudicke 'ca. 45cm'

Abrechnung nach Auftragsprofilen.
Menge: 150,000 m3
Leistungsbereichkatalog: 112

**02.01.0019 Asphalttragsch. aus AC 32 T S herst**
StL-Nr. 23113113999009
Asphalttragschicht aus Asphalttragschichtmischgut
AC 32 T S herstellen. Anlieferung des Asphaltmischguts
in thermoisolierten Transportbehältern.
In Verkehrsflächen 'Mittelstreifenüberfahrt'

Einbau 'in Anpassung an die bestehenden Asphaltbereiche, Stärke ca. 10cm'

Bindemittel 'Resultierendes Bindemittel 30/45 mit
viskositätsverändernden Zusätzen oder
viskositätsverändertes Bindemittel 30/45 VL'

Einbau 'mit Straßenfertiger mit Absaugeinrichtung'
Menge: 80,000 t
Leistungsbereichkatalog: 113

**02.01.0020 Asphaltdecksch. aus AC 11 D S herst**
StL-Nr. 2311332399999900
Asphaltdeckschicht aus Asphaltbeton für Asphaltdeckschichten AC 11 D S herstellen. Anlieferung des
Asphaltmischguts in thermoisolierten
Transportbehältern.
In Verkehrsflächen 'der BK 10 - Mittelstreifenüberfahrte
n -'

Einbau 'in Anpassung an die bestehenden
Asphaltbereiche, Stärke ca. 4,0cm'

Bindemittel 'Resultierendes Bindemittel: Bitumen
25/55-55 A mit viskositätsverändernden Zusätzen oder
viskositätsverändertes Bindemittel PmB 25/45 VL'

Grobe Gesteinskörnung 'Gesteinskörnung Kategorie SZ 18,
min. Kategorie C 95/1 mit natürlichem
Aufhellungsgestein Quarzit min. 20 M.-%'

Grobe Gesteinskörnung = Kategorie PSV '51'

Fremdfüller 'Kalksteinfüller. Einabau mit
Straßenfertiger mit Absaugeinrichtung'
Menge: 32,000 t
Leistungsbereichkatalog: 113

**02.01.0021 Zulage für Höhenanpassung**
Zulage zu den vorherigen OZ für die höhengleiche Anpassung der neuen Deckschicht der neu hergestellten MÜ-Teilflächen an die bereits vorhandenen BAB-Bereiche
Menge: 320,000 m2

**02.01.0022 Abstumpfungsmaßnahme durchführen bit.LFK 1/3*Menge 1 kg/m2 maschinell**
StL-Nr. 231139523011
Abstumpfungsmaßnahme zur Erhöhung der Anfangsgriffigkeit durch gleichmäßiges Aufbringen und Einwalzen von
Abstreukörnung durchführen. Nicht gebundene Abstreukörnung aufnehmen und nach Wahl des AN verwerten.
Abstreukörnung = leicht bituminierte Lieferkörnung 1/3.
Abstreumenge = 1 kg/m2.
Maschinell abstreuen.
Menge: 320,000 m2
Leistungsbereichkatalog: 113

**02.01.0023 Bitumenemulsion aufsprühen*Asphalt frisch manuell*C60BP4-S**
StL-Nr. 23113063912199
Bitumenemulsion zur Herstellung des Schichtenverbundes
aufsprühen.
Auf Verkehrsflächen 'Mittelstreifenüberfahrt'

Unterlage = Asphaltbefestigung, frisch.
Ausführung in Teilflächen manuell.
Bindemittel = C60BP4-S.
Bindemittelmenge 'gem. ZTV-Asphalt'

Vor Einbau 'aller bituminösen Schichten'
Menge: 320,000 m2
Leistungsbereichkatalog: 113

**02.01.0024 Anschluss a. Fuge m. Fugenm. herst. Längs-/Querfuge*Deckschicht Tiefe 40 mm*Breite 10 mm*Fugenmasse N2**
StL-Nr. 2311391231061901
Anschluss als Fuge mit Fugenmasse herstellen.
Längs- und Querfuge.
In der Asphaltdeckschicht ausbilden.
Fugenspalttiefe = 40 mm.
Fugenspaltbreite = 10 mm.
Fugenspalt verfüllen 'bis OK Fahrbahn'

Mit heiß verarbeitbarer Fugenmasse Typ N2, einschließlich zugehörigem und zuvor aufgetragenem Voranstrichmittel.
Menge: 80,000 m
Leistungsbereichkatalog: 113

#### Unterabschnitt 02.02 Kontrollprüfungen

**02.02.0001 Probegefäß liefern 10-l-Blecheimer*Mithilfe Kprüf.**
StL-Nr. 1910171211
Probegefäß zur Aufnahme von Baustoffproben, für Kontrollprüfungen und für Rückstellproben des AG liefern.
Probegefäß = sauberer 10-l-Blecheimer mit dicht schließendem Deckel.
Mithilfe bei der Probennahme im Baubereich nach Angaben
des AG.
Menge: 20,000 St
Leistungsbereichkatalog: 101

**02.02.0002 Probegefäß liefern Alu-Schale25x25x4*Mithilfe Kprüf.**
StL-Nr. 1910171241
Probegefäß zur Aufnahme von Baustoffproben, für Kontrollprüfungen und für Rückstellproben des AG liefern.
Probegefäß = Aluminium-Schale, 25 x 25 x 4 cm.
Mithilfe bei der Probennahme im Baubereich nach Angaben
des AG.
Menge: 10,000 St
Leistungsbereichkatalog: 101

*Hinweis: Bohrlöcher werden im Rahmen der*
Bohrlöcher werden im Rahmen der Kontrollprüfungen durch das Labor des AG hergestellt, mittl. Bohrtiefe ca. 30cm.

**02.02.0003 Bohrloch in Asphalt verfüllen.**
Bohrloch in Asphalt verfüllen. Bohrloch in bituninösen Schichten verfüllen.
Durchmesser ca. 15cm, Tiefe ca. 30-50cm.
Bohrloch mit Asphaltheissmischgut verfüllen, obere 3,5cm mit Asphaltdeckschichtmaterial, wie umgebende Fläche verfüllen, Material verdichten.
Abgerechnet werden die steigenden Meter der entnommenen Bohrkerne.
Menge: 20,000 m

**02.02.0004 Belastungsfahrzeug bereitstellen**
StL-Nr. 19101707
Belastungsfahrzeug als Gegengewicht (z.B. ausreichend
beladener Lkw) für Plattendruckversuch bei Kontrollprüfungen bereitstellen.
Menge: 2,000 h
Leistungsbereichkatalog: 101

*Hinweis: Prüfung durch BASt Prüfstelle*
Prüfung durch von der BASt anerkannte Prüstelle.

#### Unterabschnitt 02.03 Bankettarbeiten

**02.03.0001 Erschwernis durch bestehende**
Erschwernis durch bestehende Schutzplankenkonstruktion.
Bei allen Arbeiten unter dem Titel  "Bankettarbeiten". Arbeiten vor- unter und hinter den Schutzplanken.
Menge: 8350,000 m

**02.03.0002 Erschwernis durch Einfassungen**
Erschwernis durch Einfassungen.
Bei allen Arbeiten unter dem Titel "Bankettarbeiten".
Einfassung = Bordanlage.
Menge: 2300,000 m

**02.03.0003 Erschwernis durch Einbauten**
Erschwernis durch Einbauten.
Bei allen Arbeiten unter dem Titel "Bankettarbeiten".
Einbauten = Ablaufbuchten.
Menge: 45,000 St

**02.03.0004 Erschwernis durch Einbauten.**
Erschwernis durch Einbauten.
Bei allen Arbeiten unter dem Titel "Bankettarbeiten".
Einbauten = Beschilderungen, Notrufsäulen (Verkehrsschilder) sowie Schilderbrücken und Beschilderungen neben und über der Fahrbahn.
Menge: 25,000 St

**02.03.0005 Erschwernis durch Einbauten.**
Erschwernis durch Einbauten.
Bei allen Arbeiten unter dem Titel "Bankettarbeiten".
Einbauten = Leitpfosten aufgesetzt auf Schutzsystem = 172 Stck.Leitpfosten im Bankettbereich = 39 Stck
Menge: 220,000 St

*Hinweis: Bankett im Mittelstreifen Km 28,350-29,550*
Bankette im Mittelstreifen Km 28,350-29,550.
Abfall: Bankettschälgut,Abfallschlüssel = 170504
EBV-Zuordnung: BM-F3, DK II
Detaillierte Decklaration/Einstufung gemäß EBV und DepV ist den beiliegenden Untersuchungsbericht zu entnehmen.

**02.03.0006 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 1200,000 m
Leistungsbereichkatalog: 112

*Hinweis: Bankett im Mittelstreifen Km 29,550-32,550*
Bankette im Mittelstreifen Km 29,550-32,550.
Abfall: Bankettschälgut,
Abfallschlüssel = 170503, EBV-Zuordnung:>BM-F3,DK II
Detaillierte Decklaration/Einstufung gemäß EBV und DepV
ist den beiliegenden Untersuchungsbericht zu entnehmen.

**02.03.0007 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 3000,000 m
Leistungsbereichkatalog: 112

*Hinweis: Bankett im Mittelstreifen Km 32,550-32,850*
Bankette im Mittelstreifen Km 32,550-32,850.
Abfall: Bankettschälgut,
Abfallschlüssel = 170504, EBV-Zuordnung: BM-F0*, DK II
Detaillierte Decklaration/Einstufung gemäß EBV und DepV ist den beiliegenden Untersuchungsbericht zu entnehmen.

**02.03.0008 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 300,000 m
Leistungsbereichkatalog: 112

*Hinweis: Bankett am Aussen rand Km 28,350-29,550*
Bankette im Mittelstreifen Km 28,350-29,550 und AS Waxweiler Auffahrt links. Abfall: Bankettschälgut, Abfallschlüssel = 170504 ,EBV-Zuordnung: BM-F1, DK II
Detaillierte Decklaration/Einstufung gemäß EBV und DepV ist den beiliegenden Untersuchungsbericht zu entnehmen.

**02.03.0009 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 1340,000 m
Leistungsbereichkatalog: 112

*Hinweis: Bankett am Aussenrand Km 31,150-32,550*
Bankette im Mittelstreifen Km AS Waxweiler Abfahrt links, 31,150-32,550. Abfall: Bankettschälgut,
Abfallschlüssel = 170504, EBV-Zuordnung: BM-F3, DK II
Detaillierte Decklaration/Einstufung gemäß EBV und DepV ist den beiliegenden Untersuchungsbericht zu entnehmen.

**02.03.0010 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 1515,000 m
Leistungsbereichkatalog: 112

*Hinweis: Bankett am Aussenrand Km 32,550-32,850*
Bankette im Mittelstr. Km 32,550-32,850, AS Waxweiler Abfahrt rechts+Auffahrt rechts. Abfall: Bankettschälgut
,Abfallschlüssel = 170504, EBV-Zuordnung: BM-F1, DK 0
Detaillierte Decklaration/Einstufung gemäß EBV und DepV ist den beiliegenden Untersuchungsbericht zu entnehmen.

**02.03.0011 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 690,000 m
Leistungsbereichkatalog: 112

*Hinweis: Bankett am Aussenrand Km 29,550-31,150*
Bankette im Mittelstreifen Km 29,550-31,150
Abfall: Bankettschälgut,
Abfallschlüssel = 170504, EBV-Zuordnung: BM-F3, DK 0
Detaillierte Decklaration/Einstufung gemäß EBV und DepV ist den beiliegenden Untersuchungsbericht zu entnehmen.

**02.03.0012 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 1600,000 m
Leistungsbereichkatalog: 112

**02.03.0013 Fahrbahnrand freilegen**
Fahrbahnrand aus Bankettmaterial so freilegen, dass der Aus- und Einbau der bituminösen Schichten sowie der Randabdichtung durchgeführt werden können. Bankettmaterial an Ort und Stelle in ausreichender Breite nach Wahl des AN zurückdrücken / zurückschieben ggfs. in Handarbeit.
Mittlere Breite = 1,00 m.
Dicke = Asphalteinbau (neu wie alt).
Bankett mit Fahrzeugrückhaltesystem.
Unrat ist vor und während der Arbeiten aufzunehmen und geht in das Eigentum des AN über und ist einer Entsorgung zuzuführen.
Menge: 9800,000 m

**02.03.0014 Bankett wieder andecken**
Nach Abschluss der bituminösen Oberbauarbeiten und dem Herstellen der Bankettverfestigung ist das Bankett am freigelegten Fahrbahnrand und am Rand der Bankettbefestigung wieder ordnungsgemäß an die vorhandenen Fahrbahn, Bankettbefestigung und das angrenzende Gelände anzugleichen und zu verdichten.
Ggfs. auch Handarbeit, vor, unter und hinter Schutzplankenkonstruktionen.
OK Bankett = 3cm unter Fahrbahn.
Breite nach vom AN gewählten Erfordernissen zum Freilegen des Fahrbahnrandes.
Das Material ist im Baufeld auszugleichen, d.h. Überschussmassen aus Abtragsbereichen sind in Auftragsbereichen einzubauen und zu verdichten. Es dürfen keine losen Steine an der Oberfläche liegen.
Homogenbereich: Material der OZ "Fahrbahn freilegen".
Fehlmassen werden gesondert vergütet.
Saatgut 10g/m2 einstreuen.
Saatgut = Landschaftsrasen ohne Kräuter nach Regelsaatgutmischung RSM 7.1.
Menge: 9800,000 m

**02.03.0015 Fehlmassen für Bankette liefern**
Fehlmassen für vorherige OZ "Bankett wieder andecken" liefern. Baustoff gebrochenes Frostschutzmaterial 0/5mm. Für Oberste Lage Bankette. ggfs. in 2 Lagen einbauen und verdichten
Menge: 500,000 t

### Abschnitt 03 Hauptfahrbahn und AS Waxweiler

#### Unterabschnitt 03.00 Entwässerungsarbeiten

**03.00.0001 Erschwernis durch Schutzplanken**
Erschwernis durch bestehende Schutzplankenkonstruktion.
Bei allen Arbeiten unter dem Titel "Entwässerungsarbeiten".
Arbeiten vor-, unter und hinter den Schutzplanken.
Menge: 8350,000 m

**03.00.0002 Erschwernis durch Einfassungen Bei**
Erschwernis durch Einfassungen
Bei allen Arbeiten unter dem Titel "Entwässerungsarbeiten".
Einfassung = Bordanlage
Menge: 2300,000 m

**03.00.0003 Straßenablaufbucht abbrechen.**
Straßenablaufbucht abbrechen.
Trapetzförmig = Länge der Bucht ca. 8,0 m
Breite der Buchten ca. 0,5 m
Vorhandene Betonfläche und Gussasphaltdeckschicht
einschließlich Fugenverguss aufbrechen und aufnehmen.
Dicke Gussasphalt: ca.bis 4cm
Dicke Beton: ca. bis 25cm
Bordstein 'Flachbordstein aus Beton, ca. 10/20 bis
20/20 cm.'

Fundament aus Beton, über 10 bis 20 cm dick, und
Rückenstütze aus Beton aufbrechen.
Sämtliche Steine und übriges Aufbruchgut nach Wahl des
AN verwerten.
Ausbauen und Aufnehmen der vorhandenen Straßenabläufe werden gesondert vergütet.
Ablauf. (siehe sonstige Anlagen)
Erforderliche Erdarbeiten durchführen, überschüssigen Aushub der Verwertung zuführen.
Sämtliche Ausbaustoffe verwerten nach Wahl des AN.
Sämtliche Stoffe in Eigentum des AN übernehmen und
entsorgen oder der Wiederverwertung zuführen.
Menge: 45,000 St

**03.00.0004 Aufsatz f. Straßenablauf ausbauen*Ablauf sichern alles verwerten**
StL-Nr. 241105099101
Aufsatz für Straßenablauf freilegen und ausbauen.
Umgebende Fläche 'Beton,Asphalt und Bordanlage'

Ablauföffnung durch geeignete Abdeckung sichern.
Sämtliche Ausbaustoffe nach Wahl des AN verwerten.
Menge: 52,000 St
Leistungsbereichkatalog: 110

**03.00.0005 Straßenablaufteil ausbauen Schaft (5d)**
Straßenablaufteil ausbauen.
Ausbauteil = Schaft (5d) bis 30cm
Aufbruch und Erdarbeiten ausführen.
Sämtliche Ausbaustoffe verwerten nach Wahl des AN.
Menge: 52,000 St
Leistungsbereichkatalog: 110

**03.00.0006 Straßenablaufteil ausbauen Bodenteil**
Straßenablaufteil ausbauen.
Ausbauteil = Schaft (5d)
Aufbruch und Erdarbeiten tiefe ausführen.
Sämtliche Ausbaustoffe verwerten nach Wahl des AN.
Menge: 52,000 St
Leistungsbereichkatalog: 110

**03.00.0007 Straßenablauf einbauen Boden Form 1a*Schaft Form 5b Aufl. C 8/10,10cm**
Straßenablauf aus Betonfertigteilen einbauen. Fugen mit
Mörtel M20 dichten und glattstreichen. Erdarbeiten werden nicht gesondert vergütet.
Boden Form 1a, Abfluss im Boden.
Auflager aus Beton C 8/10, 10 cm dick, herstellen.
Menge: 52,000 St
Leistungsbereichkatalog: 110

**03.00.0008 Straßenablauf einbauen Schaft Form 5b*Aufl. C 8/10,10cm**
Straßenablauf aus Betonfertigteilen einbauen. Fugen mit
Mörtel M20 dichten und glattstreichen. Erdarbeiten werdennicht gesondert vergütet.
Schaft Form 5b (295 mm hoch).
Menge: 52,000 St
Leistungsbereichkatalog: 110

**03.00.0009 Straßenablauf einbauen Aufl-Ring 10a*Aufl. C 8/10,10cm**
Straßenablauf aus Betonfertigteilen einbauen. Fugen mit
Mörtel M20 dichten und glattstreichen. Erdarbeiten werden nicht gesondert vergütet.
Auflagering Form 10a (für quadratische Aufsätze).
Menge: 52,000 St
Leistungsbereichkatalog: 110

**03.00.0010 Aufsatz f. Straßenablauf aufsetzen 500x500, D, Begu*Aufsatz lastentk. Scharnier Sicher.*dämpf.Einlage*Höhe planmäßig WW-Mörtel**
StL-Nr. 2411052301121912
Aufsatz für Straßenablauf aufsetzen.
Klasse D 400, Ausführung nach DIN 19 583, 500x500, mit
Rahmen aus Gusseisen mit Beton.
Aufsatz lastentkoppelt aufsetzen. Auflager herstellen.
Aufsatz mit Scharnier und Sicherheitsverschluss.
Dämpfende Einlage.
Eimer 'nach Herstellerangaben bzw. gewähltem Produkt'

Aufsatz auf planmäßige Höhe setzen.
Fuge zwischen Fertigteilen mit Mörtel WW-
Schachtkopfmörtel nach DIN 19573 herstellen, Fugen
glattstreichen.
Menge: 52,000 St
Leistungsbereichkatalog: 110

**03.00.0011 Straßenablaufbucht herst.**
Straßenablaufbucht wie nachstehend beschrieben
herstellen. Ablaufbucht mit einem
Ablauf. (siehe sonstige Anlagen)
Erforderliche Erdarbeiten zur Herstellung der
Ablaufbuchten durchführen, überschüssigen Aushub der
Verwertung zuführen. Verwertung wird nicht gesondert
vergütet. Frostschutzmaterial
(Baustoffgemisch 0/32 mm),
Dicke ca. 40 cm im Bereich der Ablaufbuchten und der
zugehörigen Bordanlage einbauen und
verdichten.
Einbau der Straßenabläufe aus Betonfertigteilen nach
DIN 4052 inkl. Aufsatz Klasse D, 500*500, wird
gesondert vergütet.
Versetzen der Bordanlage Flachbordstein in
Ablaufbucht, Erschwernisse aufgrund erforderlicher
Gehrungs- und Trennschnitte sind
einzukalkulieren. Vergütung der Borde erfolgt
gesondert.
Einbau von Beton
C30/37 mit LP XC4, XD3, XF4, F2,
0/22 bis OK Fahrbahn, an Höhenlage des Straßenablaufs angleichen und glätten.
Schneiden und Vergießen der Fuge zwischen der
Betonfläche und den Bordsteinen bzw. dem Regenablauf.
Fugenraum verfüllen bis OK
Fahrbahn. Mit heiß verarbeiteter elastischer Fugenmasse Typ N2.
Die durchgehende Fuge vor der Ablaufbucht wird
gesondert vergütet.
Menge: 45,000 St

*Hinweis*
Die vorhandenen Fugenvergussmassen sind mit den auszubauenden Teilen oder falls erforderlich ggf. separat aufzunehmen und einer entsprechenden Entsorgung zuzuführen.

#### Unterabschnitt 03.01 Bord, Rinne, Pflaster

**03.01.0001 Erschwernis durch Schutzplanken**
Erschwernis durch bestehende Schutzplankenkonstruktion.
Bei allen Arbeiten unter dem Titel "Borde, Rinne, Pflaster".
Arbeiten vor-, unter und hinter Schutzplanken.
Menge: 2300,000 m

*Hinweis*
Ablaufbuchten u.Strecke. Es kann sich um einzelne schadhafte Bordsteine im gesamten Baufeld handeln, Stellen nicht zusammenhängend. Auszutauschende Bordanlage wird durch die örtl. BÜ festgelegt.

**03.01.0002 Bordstein aufnehmen.*Fund.ü10-20/R-St. alles Verw. AN**
StL-Nr. 23115031950200
Bordstein aufnehmen.
Bordstein 'Flachbordstein aus Beton, ca. 10/20 bis
20/20 cm.'

Fundament aus Beton, über 10 bis 20 cm dick, und
Rückenstütze aus Beton aufbrechen.
Sämtliche Steine und übriges Aufbruchgut nach Wahl des
AN verwerten.
Menge: 1000,000 m
Leistungsbereichkatalog: 115

**03.01.0003 Bordstein aus Beton setzen BSt. FB 20x20 cm*gerader Stein bis 10 cm unt. OK*F-beton 12 MPa**
StL-Nr. 2311531112000111
Bordstein aus Beton setzen. Breite der Rückenstütze
mind. 15 cm.
Bordstein = FB 20 x 20 cm.
Gerader Stein.
Rückenstütze bis 10 cm unter Oberkante Bordstein. Beton
mit einer Druckfestigkeit (Einzelwert) am Bohrkern von
mind. 12 MPa.
Fundamentbeton mit einer Druckfestigkeit (Einzelwert)
am Bohrkern von mind. 12 MPa.
Menge: 1000,000 m
Leistungsbereichkatalog: 115

**03.01.0004 Naturpflasterd.zur Wiederverw.aufn. Pfl.st. 12/30cm Pfl.fugenmasse*Bettungsmörtel Steine lagern*säub.u.lag.bis100**
StL-Nr. 2311500605092211
Natursteinpflasterdecke zur Wiederverwendung aufnehmen.
Aufnehmen der Tragschicht wird gesondert vergütet.
Art = Pflasterstein, Dicke ca. 12 cm, Kantenlänge bis
30 cm.
Pflasterstein 'Grauwacke, Basalt'

Mit Fugenfüllung aus Pflasterfugenmasse.
Bettung aus Bettungsmörtel.
Steine innerhalb der Baustelle fördern und lagern.
Übriges Aufbruchgut nach Wahl des AN verwerten.
Pflastersteine säubern und lagern. Anteil wiederverwendbarer Pflastersteine über 75 bis 100 v. H.
Menge: 5,000 m2
Leistungsbereichkatalog: 115

**03.01.0005 Zulage Unterlage vorbereiten**
Zulage zur OZ Natursteinpflaster zur Vorbereitungen einer Neuverlegung bzw. Anpassung.
Unterlage Beton/Mörtel.
Unterlage soweit abstemmen und vorbereiten das eine neue Bettung aufgebracht werden kann.
Aufbruchgut nach Wahl des AN verwerten.
Menge: 5,000 m2

**03.01.0006 Pflasterd.m.Betonpfl.-steinen aufn.*ungeb. Fugenmat. ungeb. Bettung*Steine lagern Pflaster säubern**
StL-Nr. 23115011911201
Pflasterdecke mit Pflastersteinen aus Beton aufnehmen.
Aufnehmen der Tragschicht wird gesondert vergütet.
Pflasterstein 'Dicke 6cm bis 10 cm'

Mit Fugenfüllung aus ungebundenem Fugenmaterial.
Bettung aus ungebundenem Bettungsmaterial.
Steine innerhalb der Baustelle fördern und lagern.
Übriges Aufbruchgut nach Wahl des AN verwerten.
Pflastersteine säubern.
Menge: 5,000 m2
Leistungsbereichkatalog: 115

**03.01.0007 Pflasterd. a. Betonst. d. AG herst. Pflaster gelagert*n. Unterlagen AG SZ18/LA20*Bett.0/8 30 v. H. Fuge 0/4*n. Unterlagen AG**
StL-Nr. 2311511199151317
Pflasterdecke aus Betonsteinen des AG herstellen.
In Flächen 'aus Vorposition aufgenommene Pflaster'

Einzelflächen 'aus Vorposition aufgenommene Pflaster'

Pflastersteine gelagert innerhalb der Baustelle aufnehmen und fördern.
Format für Rastermaß nach Unterlagen des AG.
Baustoffgemisch für Bettung und Fugen Kategorie
SZ18/LA20.
Bettung aus Baustoffgemisch 0/8, Anteil an Körnung unter 2 mm max. 30 Massenprozent, E CS35, C 90/3.
Fuge mit Baustoffgemisch 0/4, GU, F, E CS35, C 90/3,
Fugenmaterial einarbeiten und einschlämmen, Fugenschluss durch Einfegen und Einschlämmen herstellen.
Steine nach Unterlagen des AG verlegen.
Menge: 5,000 m2
Leistungsbereichkatalog: 115

**03.01.0008 Zulage zur OZ Natursteinpflaster**
Zulage zur OZ Natursteinpflaster für Vorbereitungen einer Neuverlegung bzw. Anpassung.
Unterlage Beton /Mörtel / ungebundene Material.
Unterlage soweit abstemmen und vorbereiten das eine neue Bettung aufgebracht werden kann.
Aufbruchgut nach Wahl des AN verwerten.
Menge: 5,000 m2

**03.01.0009 Pfl.m. Großpfl. a. Nat.d. AG herst.*Pflaster gelagert*SZ18/LA20 Bett.0/4 30 v. H.*Fuge 0/5**
StL-Nr. 2311514290191129
Pflasterdecke mit Großpflastersteinen aus Naturstein
des AG herstellen.
In Flächen 'Seitenbereich Bauwerke siehe vorherige OZ'

Pflastersteine gelagert innerhalb der Baustelle aufnehmen und fördern.
Format für Rastermaß 'wie Bestand'

Baustoffgemisch für Bettung und Fugen Kategorie
SZ18/LA20.
Bettung aus Baustoffgemisch 0/4, Anteil an Körnung unter 2 mm max. 30 Massenprozent, E CS35, C 90/3.
Fuge mit Baustoffgemisch 0/5, GU, F, E CS35, C 90/3,
Fugenmaterial einarbeiten und einschlämmen, Fugenschluss durch Einfegen und Einschlämmen herstellen.
Verlegen 'wie Bestand'
Menge: 5,000 m2
Leistungsbereichkatalog: 115

*Hinweis*
Vorhandene Fugenvergußmassen sind mit den
auszubauenden Bauteilen, oder falls erf.ggf.separat aufzunehmen und einer entsprechenden Entsorgung zuzuführen, eine zusätzliche Vergütung erfolgt nicht.

#### Unterabschnitt 03.02 Aufbrucharbeiten

**03.02.0001 Erschwernis durch Schutzplanken**
Erschwernis durch bestehende Schutzplankenkonstruktion.
Bei 'allen Arbeiten unter dem Titel "Aufbrucharbeiten"
Arbeiten vor-, unter und hinter Schutzplanken.
Menge: 8350,000 m

**03.02.0002 Erschwernis durch Einfassungen**
Erschwernis durch Einfassungen.
Bei 'allen Arbeiten unter dem Titel "Aufbrucharbeiten"
Einfassung = Bordanlage
Menge: 2300,000 m
Leistungsbereichkatalog: 112

**03.02.0003 Erschwernis durch Einbauten**
Erschwernis durch Einbauten.
Bei 'allen Arbeiten unter dem Titel "Aufbrucharbeiten".
Einbauten = Ablaufbuchten
Menge: 45,000 St
Leistungsbereichkatalog: 112

**03.02.0004 Erschwernis durch Einbauten**
Erschwernis durch Einbauten.
Bei 'allen Arbeiten unter dem Titel "Aufbrucharbeiten".
Einbauten = Beschilderungen, Notrufsäulen,  (Verkehrsschilder) sowie Schilderbrücken und Beschilderungen an Kragarmen neben und über der Fahrbahn.
Menge: 25,000 St
Leistungsbereichkatalog: 112

**03.02.0005 Erschwernis durch Einbauten**
Erschwernis durch Einbauten.
Bei 'allen Arbeiten unter dem Titel "Aufbrucharbeiten".
Einbauten = Leitpfosten
Menge: 220,000 St
Leistungsbereichkatalog: 112

**03.02.0006 Asphaltbefestigung trennen Einzelfl.*schneiden Dicke ü. 3-6 cm**
StL-Nr. 231130383102
Asphaltbefestigung geradlinig trennen.
in Einzelflächen längs und quer zur Fahrbahnachse,
Trennen durch Schneiden.
Dicke der Asphaltbefestigung über 3 bis 6 cm.
Menge: 150,000 m
Leistungsbereichkatalog: 113

**03.02.0007 Asphaltbefestigung trennen Anbauber. längs*schneiden Dicke ü. 6-12 cm**
StL-Nr. 231130381103
Asphaltbefestigung geradlinig trennen.
im Anbaubereich längs zur Fahrbahnachse
Trennen durch Schneiden.
Dicke der Asphaltbefestigung über 6 bis 12 cm.
Menge: 150,000 m
Leistungsbereichkatalog: 113

*Hinweis: Nivellierfräsen über Fahrbahnbreite*
Nivellierfräsen, mittels Nivelliersystem, über volle Fahrbahnbreite zur Herstellung eines gleichmäßigen Fräshorizontes zum Herstellen der nachfolgenden Schichten auf Stärke.

**03.02.0008 Asphalt fräsen ADS*Fahrbahn**
StL-Nr. 2311300519901990
Asphalt fräsen und Fräsgut aufnehmen. Anschlusskante
geradlinig auf Frästiefe herstellen. Der Schnittlinienabstand darf maximal 15 mm betragen.
Asphaltdeckschicht.
Asphaltschicht 'Walzaspahlt, Gussasphaltanteil, teilweise mit DSK-Belägen überzogen.'

Frästiefe '2,7 cm'

Fläche = Fahrbahn.
Breite 'Volle Fahrbahnbreite der BAB.'

Fräsasphalt 'der Verwertung nach Wahl des AN zuführen. Asphalt nach beigefügten Unterlagen des AG.'
Menge: 51100,000 m2
Leistungsbereichkatalog: 113

*Hinweis: Nivellierfräsen über Fahrbahnbreite*
Nivellierfräsen, mittels Nivelliersystem, über volle Fahrbahnbreite zur Herstellung eines gleichmäßigen Fräshorizontes zum Herstellen der nachfolgenden Schichten auf Stärke.

**03.02.0009 Asphalt fräsen Fahrbahn**
StL-Nr. 2311300590901990
Asphalt fräsen und Fräsgut aufnehmen. Anschlusskante
geradlinig auf Frästiefe herstellen. Der Schnittlinienabstand darf maximal 15 mm betragen.
Asphalt 'binderschicht mit Anteilen von Asphaltdeckschicht'

Frästiefe '6,4 cm'

Fläche = Fahrbahn.
Breite 'Volle Fahrbahnbreite der BAB.'

Fräsasphalt 'der Verwertung nach Wahl des AN zuführen. Asphalt nach beigefügten Unterlagen des AG.'
Menge: 51550,000 m2
Leistungsbereichkatalog: 113

*Hinweis: Nivellierfräsen über Fahrbahnbreite*
Nivellierfräsen, mittels Nivelliersystem, über volle Fahrbahnbreite zur Herstellung eines gleichmäßigen Fräshorizontes zum Herstellen der nachfolgenden Schichten auf Stärke.

**03.02.0010 Asphalt fräsen Fahrbahn*Unebenheit 4 mm**
StL-Nr. 2311300590901991
Asphalt fräsen und Fräsgut aufnehmen. Anschlusskante
geradlinig auf Frästiefe herstellen. Der Schnittlinienabstand darf maximal 15 mm betragen.
Asphalt 'Tragschicht mit Anteilen von Asphaltbinderschicht'

Frästiefe '3,4 cm'

Fläche = Fahrbahn.
Breite 'Volle Fahrbahnbreite'

Fräsasphalt 'der Verwertung nach Wahl des AN zuführen. Asphalt nach beigefügten Unterlagen des AG.'

Unebenheiten der gefrästen Fläche höchstens 4 mm innerhalb einer 4,00 m langen Messstrecke in Längs- und
Querrichtung.
Menge: 51800,000 m2
Leistungsbereichkatalog: 113

*Hinweis: Nivellierfräsen über Fahrbahnbreite*
Nivellierfräsen, mittels Nivelliersystem, über volle Fahrbahnbreite zur Herstellung eines gleichmäßigen Fräshorizontes zum Herstellen der nachfolgenden Schichten auf Stärke.

**03.02.0011 Asphalt fräsen ADS*Fahrbahn**
StL-Nr. 2311300519901990
Asphalt fräsen und Fräsgut aufnehmen. Anschlusskante
geradlinig auf Frästiefe herstellen. Der Schnittlinienabstand darf maximal 15 mm betragen.
Asphaltdeckschicht.
Asphaltschicht 'Walzaspahlt, Gussasphaltanteil, teilweise mit DSK-Belägen überzogen.'

Frästiefe '3,2 cm'

Fläche = Fahrbahn.
Breite 'Volle Fahrbahnbreite AS Waxweiler und Zwickelbereiche an Anschlussbereiche L33.'

Fräsasphalt 'der Verwertung nach Wahl des AN zuführen. Asphalt nach beigefügten Unterlagen des AG.'
Menge: 2500,000 m2
Leistungsbereichkatalog: 113

*Hinweis: Nivellierfräsen über Fahrbahnbreite*
Nivellierfräsen, mittels Nivelliersystem, über volle Fahrbahnbreite zur Herstellung eines gleichmäßigen Fräshorizontes zum Herstellen der nachfolgenden Schichten auf Stärke.

**03.02.0012 Asphalt fräsen Fahrbahn**
StL-Nr. 2311300590901990
Asphalt fräsen und Fräsgut aufnehmen. Anschlusskante
geradlinig auf Frästiefe herstellen. Der Schnittlinienabstand darf maximal 15 mm betragen.
Asphalt 'binderschicht mit Anteilen von Asphaltdeckschicht'

Frästiefe '6,8 cm'

Fläche = Fahrbahn.
Breite 'Volle Fahrbahnbreite AS Waxweiler und Zwickelbereiche an Anschlussbereiche L33'

Fräsasphalt 'der Verwertung nach Wahl des AN zuführen. Asphalt nach beigefügten Unterlagen des AG.'
Menge: 2500,000 m2
Leistungsbereichkatalog: 113

**03.02.0013 Unterlage bearbeiten**
Unterlage bearbeiten, nach dem Fräsen anstehende lose Asphaltschichten /-teil mechanisch lösen.
Lösen durch Mobilbagger mit Grabenräumlöffel.
Anfallendes Material der Verwertung nach Wahl des AN zuführen. Asphalt nach beigefügten unterlagen des AG.
Unterlage = gefräster Asphaltschicht.
Lose Bestandteile von Schadstellen aufnehmen, laden und verwerten.
Nicht zusammenhängende Teilflächen.
Menge: 54000,000 m2

*Hinweis: Austausch Tragschicht*
Austausch TS an unterschiedl. Stellen u. Größen nach Anordnung der örtl. BÜ. Kalkulationsgrundlage min =3m breit; min =15m lang. Fräsmaterial ist nicht im Heißmischgut wiederzuverwenden.

**03.02.0014 Asphalt fräsen ATS Unebenheit 10 mm**
StL-Nr. 2311300530909093
Asphalt fräsen und Fräsgut aufnehmen. Anschlusskante
geradlinig auf Frästiefe herstellen. Der Schnittlinienabstand darf maximal 15 mm betragen.
Asphalttragschicht.
Frästiefe '9,0 cm'

Fläche 'Schadstellen nach Anordnung der örtlichen Bauüberwachung'

Fräsasphalt 'der Verwertung nach Wahl des AN zuführen. Asphalt nach beigefügten Unterlagen des AG'

Unebenheiten der gefrästen Fläche höchstens 10 mm innerhalb einer 4,00 m langen Messstrecke in Längs- und
Querrichtung.
Menge: 5500,000 m2
Leistungsbereichkatalog: 113

**03.02.0015 Asphaltbefestigung aufnehmen*Dicke ü. 18-24 cm Tiefe ü. 20-30 cm*Aufbr. Verw.**
StL-Nr. 2311303390050303
Asphaltbefestigung aufbrechen und aufnehmen. Abrechnung
erfolgt nach Abtragsprofilen.
Fläche 'im Bereich der auszutauschenden Bordanlage und Straßenabläufe nach Anweisung der örtlichen Bauüberwachung'

Dicke der Asphaltbefestigung über 18 bis 24 cm.
Gesamtaufbruchtiefe über 20 bis 30 cm.
Aufbruchgut nach Wahl des AN verwerten.
Menge: 5,000 m3
Leistungsbereichkatalog: 113

**03.02.0016 Unterlage reinigen**
StL-Nr. 231130589009
Unterlage reinigen. Anfallendes Kehrgut nach Wahl des
AN verwerten.
Unterlage 'gefräste Asphaltschicht. inkl. vertikale Fräskannte.'

Reinigungsgerät 'Selbstaufnehmende Kehrmaschine. Letzter Arbeitsgang mit
Wasserhochdruckreinigungsgeräten mit rotierenden Düsen
und Absaugeinrichtung. Herstellen einer Staubfreien Fläche.'
Menge: 54000,000 m2
Leistungsbereichkatalog: 113

#### Unterabschnitt 03.03 Tragschichten

**03.03.0001 Erschwernis durch Schutzplanken**
Erschwernis durch bestehende Schutzplankenkonstruktion.
Bei 'allen Arbeiten unter dem Titel "Tragschichten"
Arbeiten vor-, unter und hinter Schutzplanken.
Menge: 8350,000 m

**03.03.0002 Erschwernis durch Einfassungen**
Erschwernis durch Einfassungen.
Bei 'allen Arbeiten unter dem Titel "Tragschichten"
Einfassung = Bordanlage
Menge: 2300,000 m
Leistungsbereichkatalog: 112

**03.03.0003 Erschwernis durch Einbauten**
Erschwernis durch Einbauten.
Bei 'allen Arbeiten unter dem Titel "Tragschichten"
Einbauten = Ablaufbuchten
Menge: 45,000 St
Leistungsbereichkatalog: 112

**03.03.0004 Asphalttragsch. aus AC 22 T S herst**
StL-Nr. 23113123999009
Asphalttragschicht aus Asphalttragschichtmischgut
AC 22 T S herstellen. Anlieferung des Asphaltmischguts
in thermoisolierten Transportbehältern.
In Verkehrsflächen 'der Blastungsklasse Bk100 in
Bereichen von Tragschichtaustausch nach Anordnung der
örtlichen Bauüberwachung'

Einbau '9,0 - 10,0 cm'

Bindemittel 'Resultierendes Bindemittel 30/45 mit
viskositätsverändernden Zusätzen oder
viskositätsverändertes Bindemittel 35/50 VL'

Einbau 'mit Straßenfertiger mit Absaugeinrichtung'
Menge: 1300,000 t
Leistungsbereichkatalog: 113

**03.03.0005 Bitumenemulsion aufsprühen Bk100-Bk3,2*Beton*Rampenspritzgerät C40B5-S*Menge 300 g/m2**
StL-Nr. 23113063141239
Bitumenemulsion zur Herstellung des Schichtenverbundes
aufsprühen.
Auf Verkehrsflächen der Belastungsklassen Bk100 bis
Bk3,2.
Unterlage = Beton.
Mit Rampenspritzgerät.
Bindemittel = C40B5-S.
Bindemittelmenge = 300 g/m2.
Vor Einbau 'Tragschicht'
Menge: 5500,000 m2
Leistungsbereichkatalog: 113

*Hinweis: Kleinstflächen*
Einbau im Bereich der aus OZ 03.02.0015 ausgebauten Tragschicht in Kleinstflächen.

**03.03.0006 Asphalttragsch. aus AC 22 T S herst**
StL-Nr. 23113123999009
Asphalttragschicht aus Asphalttragschichtmischgut
AC 22 T S herstellen. Anlieferung des Asphaltmischguts
in thermoisolierten Transportbehältern.
In Verkehrsflächen 'der Blastungsklasse Bk100 in
Bereichen zwischenräumen von Bordanlage und
Straßenabläufen nach Anordnung der örtlichen
Bauüberwachung'

Einbau 'bis 25 cm ggf. in zwei Lagen'

Bindemittel 'Resultierendes Bindemittel 30/45 mit
viskositätsverändernden Zusätzen oder
viskositätsverändertes Bindemittel 35/50 VL'

Einbau 'von Hand'
Menge: 10,000 t
Leistungsbereichkatalog: 113

#### Unterabschnitt 03.04 Deckschichten

**03.04.0001 Erschwernis durch Schutzplanken**
Erschwernis durch bestehende Schutzplankenkonstruktion.
Bei 'allen Arbeiten unter dem Titel "Deckschichten"
Arbeiten vor-, unter und hinter Schutzplanken.
Menge: 8350,000 m

**03.04.0002 Erschwernis durch Einfassungen**
Erschwernis durch Einfassungen.
Bei 'allen Arbeiten unter dem Titel "Deckschichten"
Einfassung = Bordanlage
Menge: 2300,000 m
Leistungsbereichkatalog: 112

**03.04.0003 Erschwernis durch Einbauten**
Erschwernis durch Einbauten.
Bei 'allen Arbeiten unter dem Titel "Deckschichten"
Einbauten = Ablaufbuchten
Menge: 45,000 St
Leistungsbereichkatalog: 112

**03.04.0004 Erschwernis durch Einbauten**
Erschwernis durch Einbauten.
Bei 'allen Arbeiten unter dem Titel "Deckschichten"
Einbauten = Beschilderungen, Notrufsäulen,  (Verkehrsschilder) sowie Schilderbrücken und Beschilderungen an Kragarmen neben und über der Fahrbahn.
Menge: 25,000 St
Leistungsbereichkatalog: 112

**03.04.0005 Erschwernis durch Einbauten**
Erschwernis durch Einbauten.
Bei 'allen Arbeiten unter dem Titel "Deckschichten"
Einbauten = Leitpfosten aufgesetzt auf Schutzsystem =  172 Stk.
Leitpfosten im Banekttbereich = 39 Stk.
Menge: 220,000 St
Leistungsbereichkatalog: 112

*Hinweis: Asphaltbinderschicht*
Bei dieser OZ Handelt sich um Bereiche der Hauptfahrbahnen sowie Beriche der B. und V.-Spuren incl. Ein.- und Ausfahrtsbereichen des Parkplatz.

**03.04.0006 Asphaltbindersch.SMA 16 B S herst Bk100*Kategorie C 100/0*m. Besch.**
Asphaltbinderschicht aus Asphaltbinder SMA 16 B S nach
Unterlagen des AG herstellen. Anlieferung des
Asphaltmischguts in thermoisolierten
Transportbehältern.
In Verkehrsflächen der Belastungsklasse Bk32.
Einbau: 8,5cm Hauptfahrbahn
Bindemittel Resultierendes Bindemittel = 25/55/55 A
mit viskositätsverändernden Zusätzen oder
viskositätsverändertes Bindemittel PmB 25/45 VL
Grobe Gesteinskörnung = Kategorie C 100/0.
Fremdfüller unter Verwendung von Calciumhydroxid ( alsFremdfüller Weißkalkhydrat CL 90 nach DIN EN 459 oder
als Mischfüller nach DIN EN 13043)
Einbau mit Beschicker und Straßenfertiger mit
Absaugeinrichtung
Menge: 51700,000 m2

**03.04.0007 Asphaltbindersch.SMA 16 B S herst Bk100*Kategorie C 100/0*m. Besch.**
Asphaltbinderschicht aus Asphaltbinder SMA 16 B S nach
Unterlagen des AG herstellen. Anlieferung des
Asphaltmischguts in thermoisolierten
Transportbehältern.
In Verkehrsflächen der Belastungsklasse Bk32.
Einbau: 6,0cm AS Waxweiler
Bindemittel Resultierendes Bindemittel = 25/55/55 A
mit viskositätsverändernden Zusätzen oder
viskositätsverändertes Bindemittel PmB 25/45 VL
Grobe Gesteinskörnung = Kategorie C 100/0.
Fremdfüller unter Verwendung von Calciumhydroxid ( alsFremdfüller Weißkalkhydrat CL 90 nach DIN EN 459 oder
als Mischfüller nach DIN EN 13043)
Einbau mit Beschicker und Straßenfertiger mit
Absaugeinrichtung
Menge: 2500,000 m2

**03.04.0008 Zulage Handeinbau**
Zulage Handeinbau Asphaltbinderschicht.
Zulage zur Vorposition SMA 16 BS für Handeinbau in Anschlussbereichen.
Menge: 125,000 m2

**03.04.0009 Bitumenemulsion aufsprühen Bk100-Bk3,2*Asphalt gefräst Rampenspritzgerät*C60BP4-S Menge 350 g/m2*vor A.bindersch.**
StL-Nr. 23113063121142
Bitumenemulsion zur Herstellung des Schichtenverbundes
aufsprühen.
Auf Verkehrsflächen der Belastungsklassen Bk100 bis
Bk3,2.
Unterlage = Asphaltbefestigung, gefräst.
Mit Rampenspritzgerät.
Bindemittel = C60BP4-S.
Bindemittelmenge = 350 g/m2.
Vor Einbau Asphaltbinderschicht.
Menge: 54000,000 m2
Leistungsbereichkatalog: 113

**03.04.0010 Asphaltdeckschich AC 11 D SP**
Asphaltdeckschicht aus Asphaltbeton für Asphaltdeckschichten AC 11 D SP herstellen. Anlieferung des
Asphaltmischguts in thermoisolierten
Transportbehältern.
In Verkehrsflächen der Belastungsklasse Bk32
Einbau: Hauptfahrbahn und AS Waxweiler
Einbaudicke = 4,0 cm
Resultierendes Bindemittel = 10/40-65 A
mit viskositätsverändernden Zusätzen oder
viskositätsverändertes Bindemittel PmB 10/25 VL
Grobe Gesteinskörnung = Kategorie C95/1 mit natürlichem Aufhellungsgestein Quarzit min. 20 M.-%
Fremdfüller = Kalksteinfüller
Bindemittelträger: ≥ 0,2 M.-%.
Einbau mit Beschicker und Straßenfertiger mit Absaugeinrichtung
Menge: 53800,000 m2
Leistungsbereichkatalog: 113

**03.04.0011 Zulage Handeinbau**
Zulage Handeinbau Asphaltdeckschicht.
Zulage zur Vorposition AC 11 D SP für Handeinbau in Anschlussbereichen.
Menge: 150,000 m2

**03.04.0012 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 53800,000 m2
Leistungsbereichkatalog: 113

**03.04.0013 Abstumpfungsmaßnahme durchführen bit.LFK 2/5*Gestein wie Aufh. Menge 2 kg/m2*maschinell**
StL-Nr. 231139524221
Abstumpfungsmaßnahme zur Erhöhung der Anfangsgriffigkeit durch gleichmäßiges Aufbringen und Einwalzen von
Abstreukörnung durchführen. Nicht gebundene Abstreukörnung aufnehmen und nach Wahl des AN verwerten.
Abstreukörnung = leicht bituminierte Lieferkörnung 2/5.
Aus Gestein wie Aufhellungsgestein in Asphaltdeckschicht.
Abstreumenge = 2 kg/m2.
Maschinell abstreuen.
Menge: 53800,000 m2
Leistungsbereichkatalog: 113

#### Unterabschnitt 03.05 Fugenarbeiten

**03.05.0001 Erschwernis durch Schutzplanken**
Erschwernis durch bestehende Schutzplankenkonstruktion.
Bei 'allen Arbeiten unter dem Titel "Fugenarbeiten"
Arbeiten vor-, unter und hinter Schutzplanken.
Menge: 8350,000 m

**03.05.0002 Erschwernis durch Einfassungen**
Erschwernis durch Einfassungen.
Bei 'allen Arbeiten unter dem Titel "Fugenarbeiten"
Einfassung = Bordanlage
Menge: 2300,000 m
Leistungsbereichkatalog: 112

**03.05.0003 Erschwernis durch Einbauten**
Erschwernis durch Einbauten.
Bei 'allen Arbeiten unter dem Titel "Fugenarbeiten"
Einbauten = Ablaufbuchten
Menge: 45,000 St
Leistungsbereichkatalog: 112

**03.05.0004 Erschwernis durch Einbauten**
Erschwernis durch Einbauten.
Bei 'allen Arbeiten unter dem Titel "Fugenarbeiten"
Einbauten = Beschilderungen, Notrufsäulen,  (Verkehrsschilder) sowie Schilderbrücken und Beschilderungen an Kragarmen neben und über der Fahrbahn.
Menge: 25,000 St
Leistungsbereichkatalog: 112

**03.05.0005 Erschwernis durch Einbauten**
Erschwernis durch Einbauten.
Bei 'allen Arbeiten unter dem Titel "Deckschichten"
Einbauten =
Leitpfosten aufgesetzt auf Schutzsystem = 45 Stk.
Leitpfosten im Banekttbereich = 25 Stk.
Menge: 220,000 St
Leistungsbereichkatalog: 112

**03.05.0006 Randabdichtung herstellen Flankenfl. rein.*Randmasse*über 14-18 cm**
StL-Nr. 231139221395
Flankenfläche des hochliegenden Randes der Asphaltschichten abdichten.
Reinigen der Flankenfläche mit Hochdruckreiniger.
Abdichtung mit heiß zu verarbeitender bitumenhaltiger Masse zur Randabdichtung.
Herstellung 'für die Deck.- und Binderschicht und die
hälfte der Tragschicht, incl. Hochdruckreinigung im
Vorfeld'

Dicke der abzudichtenden Asphaltbefestigung über 14 bis
18 cm.
Menge: 2425,000 m
Leistungsbereichkatalog: 113

**03.05.0007 Anschluss a. Fuge m. Fugenm. herst. Längs-/Querfuge*Deckschicht Tiefe 35 mm*Breite 10 mm*Fugenmasse N2**
StL-Nr. 2311391231051901
Anschluss als Fuge mit Fugenmasse herstellen.
Längs- und Querfuge.
In der Asphaltdeckschicht ausbilden.
Fugenspalttiefe = 35 mm.
Fugenspaltbreite = 10 mm.
Fugenspalt verfüllen 'bis OK Fahrbahn'

Mit heiß verarbeitbarer Fugenmasse Typ N2, einschließlich zugehörigem und zuvor aufgetragenem Voranstrichmittel.
Menge: 150,000 m
Leistungsbereichkatalog: 113

**03.05.0008 Anschluss a. Fuge m. Fugenm. herst.*Deckschicht Tiefe 35 mm*Breite 10 mm*Fugenmasse N2**
StL-Nr. 2311391291051901
Anschluss als Fuge mit Fugenmasse herstellen.
Fuge 'vor Bordanlagen, Abläufen, Entwässerungsrinnen'

In der Asphaltdeckschicht ausbilden.
Fugenspalttiefe = 35 mm.
Fugenspaltbreite = 10 mm.
Fugenspalt verfüllen 'bis OK Fahrbahn'

Mit heiß verarbeitbarer Fugenmasse Typ N2, einschließlich zugehörigem und zuvor aufgetragenem Voranstrichmittel.
Menge: 2400,000 m
Leistungsbereichkatalog: 113

**03.05.0009 Anschluss a. Fuge m. Fugenm. herst. Fuge vor Kappen*Deckschicht Tiefe 35 mm*Breite 10 mm*Fugenmasse N2**
StL-Nr. 2311391261051901
Anschluss als Fuge mit Fugenmasse herstellen.
Randfuge vor Brückenkappen.
In der Asphaltdeckschicht ausbilden.
Fugenspalttiefe = 35 mm.
Fugenspaltbreite = 10 mm.
Fugenspalt verfüllen 'bis OK Fahrbahn'

Mit heiß verarbeitbarer Fugenmasse Typ N2, einschließlich zugehörigem und zuvor aufgetragenem Voranstrichmittel.
Menge: 80,000 m
Leistungsbereichkatalog: 113

#### Unterabschnitt 03.06 Sonstiges

**03.06.0001 Weiterg. Prüfung zur Erstprüfung**
Durchführen von weitergehenden Prüfungen zur
Erstprüfung.
Abgerechnet wird einmal je Mischgutsorte unabhängig von
der Anzahl der ergänzenden Prüfverfahren.
Asphaltschicht aus Asphaltbinder und AC 11 DSP
Prüfung(en) Asphaltbinder und AC 11 DSP, Widerstand von Walzasphalt
gegen bleibende Verformung (TP Asphalt, Teil 25 B1)
für Prüftemperaturen von 50 und 60°C, Widerstand von
Asphalt gegen kälteinduzierte Rissbildung im Abkühlversuch (TP Asphalt-StB, Teil 46A)lt, Teil 25 B1)
Menge: 2,000 St
Leistungsbereichkatalog: 113

### Abschnitt 04 Vermessung / BIM

#### Unterabschnitt 04.00 Vermessung

**04.00.0001 Bestandsvermessung / DGM vor Baube.**
*** Pauschalposition
Bestandsaufmaß vor Baubeginn (topographische Geländeaufnahme)erstellen.
Grundlage für das Bestandsaufmaß bildet das neu geschaffene Festpunktfeld. Die Vermesungsmethode (terrestrisch (Tachymeter, Scanner, Mobiles Laser Scanning) oder Befliegung (Airborne Laser Scanning, Drohne) wird freigestellt sofern die Genauigkeitanforderungen nach RVerm eingehalten werden.
Der AN führt alle Auswertungen durch und erstellt einen CAD-Plan nebst DGM in einem Vestra-konformen Dateiformat.

Aufzumessen ist: Fahrbahnen, Schutzeinrichtungen, Bankett, Entwässerungsanlagen nur Oberfläche und Ausstattungen.

Weitere Details: siehe Baubeschreibung 3.11.2 Vermessungsleistung

Bereich: von Betriebskilometer: 28,000 bis Betriebskilometer: 33,100 in FR Wittlich
Menge: 1,000 Psch
Leistungsbereichkatalog: 101

**04.00.0002 Bestandsvermessung / DGM nach BE**
*** Pauschalposition
Bestandsaufmaß nach Bauende (topographische Geländeaufnahme)erstellen.
Grundlage für das Bestandsaufmaß bildet das neu geschaffene Festpunktfeld. Die Vermesungsmethode (terrestrisch (Tachymeter, Scanner, Mobiles Laser Scanning) oder Befliegung (Airborne Laser Scanning, Drohne) wird freigestellt sofern die Genauigkeitanforderungen nach RVerm eingehalten werden.
Der AN führt alle Auswertungen durch und erstellt einen CAD-Plan nebst DGM in einem Vestra-konformen Dateiformat.

Dieses soll als Grundlage für die Erstellung eines BIM-Modells dienen.

Aufzumessen ist: Fahrbahnen, Schutzeinrichtungen, Bankett, Entwässerungsanlagen nur Oberfläche und Ausstattungen.

Weitere Details: siehe Baubeschreibung 3.11.2 Vermessungsleistung

Bereich: von Betriebskilometer: 28,000 bis Betriebskilometer: 33,100 in FR Wittlich
Menge: 1,000 Psch

**04.00.0003 Anlegen eines vermessungstechnisch.**
*** Pauschalposition
Anlegen eines vermessungstechnischen Festpunktfeldes in Lage und Höhe.
Details: siehe Baubeschreibung 3.11.2 Vermessungsleistung
Menge: 1,000 Psch

#### Unterabschnitt 04.01 BIM

**04.01.0001 BIM-Abwicklungsplan (BAP)**
*** Pauschalposition
Erstellung, Koordinierung, Abstimmung und kontinuierliche Fortschreibung des BAP entsprechend den Anforderungen der AIA.
Menge: 1,000 Psch
Leistungsbereichkatalog: 101

**04.01.0002 BIM-Mobilisierung**
*** Pauschalposition
Mitwirken bei der Durchführung des BIM-Kickoffs. Unterstützung beim CDE-Setup (z. B. Rollen, Prozesse). Erstellen des Datenlieferplans und Abstimmen der Liefergegenstände.
Menge: 1,000 Psch

**04.01.0003 AWF010-Erfassung und Modellierung**
*** Pauschalposition
AWF010-Erfassung und Modellierung planungsrelevanter Bestandsdaten der Umgebung.
Beschaffung vorhandener, Verarbeitung und Integration beigestellter Informationen sowie deren digitale Aufbereitung zur Erstellung und Darstellung der gemäß AIA geforderten Modelle der Umgebung. Koordination und Integration der Leistungen anderer an der Planung fachlich Beteiligter. Übergabe der Lieferleistung mittels CDE und Integration in das Koordinationsmodell entsprechend den Anforderungen der AIA.
Menge: 1,000 Psch

**04.01.0004 AWF010-Modellierung des bestehenden**
*** Pauschalposition
AWF010-Beschaffung vorhandener und Verarbeitung beigestellter Informationen (z. B. auf Grundlage vermessungstechnischer Verfahren) sowie deren digitale Aufbereitung zur Erstellung und Darstellung der Modelle des Geländes. Übergabe der Lieferleistung mittels CDE und Integration
in das Koordinationsmodell entsprechend den Anforderungen der AIA.
Menge: 1,000 Psch

**04.01.0005 AWF010-Modellierung der bestehenden**
*** Pauschalposition
AWF010-Beschaffung vorhandener und Verarbeitung beigestellter Informationen (z. B. auf Grundlage vermessungstechnischer Verfahren) sowie deren digitale Aufbereitung zur Erstellung und
Darstellung der Modelle der Verkehrsanlagen. Übergabe der Lieferleistung mittels CDE und
Integration in das Koordinationsmodell entsprechend den Anforderungen der AIA.
Für Lph 8: Fortschreibung des vom AG gestellten Modells aufgrund der gesammelten
Ist-Informationen des AN Bau innerhalb der Leistungsphase 8.
Menge: 1,000 Psch

**04.01.0006 AWF010-Modellierung der bestehenden**
*** Pauschalposition
AWF010-Beschaffung vorhandener und Verarbeitung beigestellter Informationen (z. B. auf Grundlage vermessungstechnischer Verfahren) sowie deren digitale Aufbereitung zur Erstellung und Darstellung der Modelle der Ingenieurbauwerke. Übergabe der Lieferleistung mittels CDE und Integration in das Koordinationsmodell entsprechend den Anforderungen der AIA.
Für Lph 8: Fortschreibung des vom AG gestellten Modells aufgrund der gesammelten  Ist-Informationen des AN Bau innerhalb der Leistungsphase 8.
Menge: 1,000 Psch

**04.01.0007 AWF190-Dokumentation Strecke**
*** Pauschalposition
AWF190-Modellbasierte Dokumentation von baubegleitenden Informationen (z. B. Dokumente, Prüfprotokolle, Lieferscheine, Material- und Produktangaben, Wartungsvorschriften) der Strecke auf der CDE nach
den Anforderungen des AG.
Menge: 1,000 Psch

**04.01.0008 AWF190-Dokumentation Technische Aus**
*** Pauschalposition
AWF190-Modellbasierte Dokumentation von baubegleitenden Informationen (z. B. Dokumente, Prüfprotokolle, Lieferscheine, Material- und Produktangaben, Wartungsvorschriften) der Technischen Ausstattung
auf der CDE nach den Anforderungen des AG.
Menge: 1,000 Psch
